# Punto de vaciado

- Propiedad del archivo: CYPE Ingenieros S.A.
- Formato: FIEBDC-3/2016
- Programa: Generador de precios de la construcción. CYPE Ingenieros, S.A.
- Fecha: 18/05/2024
- Divisa: EUR
- Costes indirectos: 3 %
- IVA: 21 %

## I Instalaciones

### IC Calefacción, refrigeración, climatización y A.C.S.

#### ICS Sistemas de conducción de agua

**ICS015** Ud Punto de vaciado.
Punto de vaciado de red de distribución de agua, para sistema de calefacción, formado por 2 m de tubo multicapa de polietileno reticulado/aluminio/polietileno de alta densidad (PE-X/Al/PEAD), de 20 mm de diámetro exterior y 2,25 mm de espesor, colocado superficialmente y válvula de corte. Incluso material auxiliar para montaje y sujeción a la obra, accesorios y piezas especiales.
Incluye: Replanteo. Colocación y fijación. Realización de pruebas de servicio.
Criterio de medición de proyecto: Número de unidades previstas, según documentación gráfica de Proyecto.
Criterio de medición de obra: Se medirá el número de unidades realmente ejecutadas según especificaciones de Proyecto.

| Código | Ud | Descripción | Rendimiento | Precio | Importe |
|---|---|---|---|---|---|
| mt37tps430b | Ud | Material auxiliar para montaje y sujeción a la obra de las tuberías multicapa de polietileno reticulado/aluminio/polietileno de alta densidad (PE-X/Al/PEAD), de 20 mm de diámetro exterior. (material) | 2 | 0.09 | 0.180 |
| mt37tps030be | m | Tubo multicapa de polietileno reticulado/aluminio/polietileno de alta densidad (PE-X/Al/PEAD), de 20 mm de diámetro exterior y 2,25 mm de espesor, según UNE-EN ISO 21003-1, con el precio incrementado el 20% en concepto de accesorios y piezas especiales. (material) | 2 | 2.18 | 4.360 |
| mt37sve010c | Ud | Válvula de esfera de latón niquelado para roscar de 3/4". (material) | 1 | 7.3 | 7.300 |
| mo004 | h | Oficial 1ª calefactor. (mano de obra) | 0.17 | 22.74 | 3.866 |
| mo103 | h | Ayudante calefactor. (mano de obra) | 0.17 | 20.98 | 3.567 |
| % | % | Costes directos complementarios | 2 % | 19.273 | 0.385 |
|  |  | Costes directos |  |  | 19.658 |

Residuos:
- colocación: mt37tps030be; factor de residuo 0.0275032

## Recursos

**mt37tps030be** m Tubo multicapa de polietileno reticulado/aluminio/polietileno de alta densidad (PE-X/Al/PEAD)
Datos técnicos: Coste energético 19.997 MJ; Emisión de CO2 0.921 kg; Código LER 17 02 03; Masa del elemento 0.155 kg; Volumen 0.000258 m3

**mt37sve010c** Ud Válvula de esfera de latón niquelado para roscar de 3/4"
Datos técnicos: Coste energético 720.409 MJ; Emisión de CO2 48.441 kg
Residuos:
- embalaje: re150101 Envases de papel y cartón. (componente de residuo); rendimiento 0.072 kg; Código LER 15 01 01; Masa del elemento 1 kg; Volumen 0.001333 m3
