# Tubería para instalación interior, colocada superficialmente

- Propiedad del archivo: CYPE Ingenieros S.A.
- Formato: FIEBDC-3/2016
- Programa: Generador de precios de la construcción. CYPE Ingenieros, S.A.
- Fecha: 17/05/2024
- Divisa: EUR
- Costes indirectos: 3 %
- IVA: 21 %

## I Instalaciones

### IF Fontanería

#### IFI Instalación interior

**IFI005** m Tubería para instalación interior, colocada superficialmente.
Tubería para instalación interior, colocada superficialmente y fijada al paramento, formada por tubo multicapa de polipropileno copolímero random resistente a la temperatura/polipropileno copolímero random con fibra de vidrio/polipropileno copolímero random (PP-RCT/PP-R con fibra de vidrio/PP-R), de color verde con 3 bandas de color rojo, serie 3,2, de 50 mm de diámetro exterior y 6,9 mm de espesor. Incluso material auxiliar para montaje y sujeción a la obra, accesorios y piezas especiales.
Incluye: Replanteo. Colocación y fijación de tubo y accesorios. Realización de pruebas de servicio.
Criterio de medición de proyecto: Longitud medida según documentación gráfica de Proyecto.
Criterio de medición de obra: Se medirá la longitud realmente ejecutada según especificaciones de Proyecto.

| Código | Ud | Descripción | Rendimiento | Precio | Importe |
|---|---|---|---|---|---|
| mt37tof450e | Ud | Material auxiliar para montaje y sujeción a la obra de las tuberías multicapa de polipropileno copolímero random resistente a la temperatura/polipropileno copolímero random con fibra de vidrio/polipropileno copolímero random (PP-RCT/PP-R con fibra de vidrio/PP-R), serie 3,2, de 50 mm de diámetro exterior. (material) | 1 | 1.05 | 1.050 |
| mt37tof050ec | m | Tubo multicapa de polipropileno copolímero random resistente a la temperatura/polipropileno copolímero random con fibra de vidrio/polipropileno copolímero random (PP-RCT/PP-R con fibra de vidrio/PP-R), de color verde con 3 bandas de color rojo, serie 3,2, de 50 mm de diámetro exterior y 6,9 mm de espesor, según UNE-EN ISO 15874-2, con el precio incrementado el 10% en concepto de accesorios y piezas especiales. (material) | 1 | 23.05 | 23.050 |
| mo008 | h | Oficial 1ª fontanero. (mano de obra) | 0.08 | 22.74 | 1.819 |
| mo107 | h | Ayudante fontanero. (mano de obra) | 0.08 | 20.98 | 1.678 |
| % | % | Costes directos complementarios | 2 % | 27.597 | 0.552 |
|  |  | Costes directos |  |  | 28.149 |

Residuos:
- colocación: mt37tof050ec; factor de residuo 0.0250111

## Recursos

**mt37tof050ec** m Tubo multicapa de polipropileno copolímero random resistente a la temperatura/polipropileno copolímero random con fibra
Datos técnicos: Coste energético 87.289 MJ; Emisión de CO2 4.334 kg; Código LER 17 02 03; Masa del elemento 0.901 kg; Volumen 0.001502 m3
