# Tubería para instalación interior, colocada superficialmente

- Propiedad del archivo: CYPE Ingenieros S.A.
- Formato: FIEBDC-3/2016
- Programa: Generador de precios de la construcción. CYPE Ingenieros, S.A.
- Fecha: 17/05/2024
- Divisa: EUR
- Costes indirectos: 3 %
- IVA: 21 %

## I Instalaciones

### IF Fontanería

#### IFI Instalación interior

**IFI005** m Tubería para instalación interior, colocada superficialmente.
Tubería para instalación interior, colocada superficialmente y fijada al paramento, formada por tubo de acero inoxidable clase 1.4301 según UNE-EN 10088-1 (AISI 304), con soldadura longitudinal, de 15 mm de diámetro exterior y 0,6 mm de espesor, serie 1 según UNE-EN 10312. Incluso material auxiliar para montaje y sujeción a la obra, accesorios y piezas especiales.
Incluye: Replanteo. Colocación y fijación de tubo y accesorios. Realización de pruebas de servicio.
Criterio de medición de proyecto: Longitud medida según documentación gráfica de Proyecto.
Criterio de medición de obra: Se medirá la longitud realmente ejecutada según especificaciones de Proyecto.

| Código | Ud | Descripción | Rendimiento | Precio | Importe |
|---|---|---|---|---|---|
| mt08tai420c | Ud | Material auxiliar para montaje y sujeción a la obra de las tuberías de acero inoxidable con soldadura, de 15 mm de diámetro exterior. (material) | 1 | 0.08 | 0.080 |
| mt08tai020cc | m | Tubo de acero inoxidable clase 1.4301 según UNE-EN 10088-1 (AISI 304), con soldadura longitudinal, de 15 mm de diámetro exterior y 0,6 mm de espesor, serie 1 según UNE-EN 10312, con el precio incrementado el 10% en concepto de accesorios y piezas especiales. (material) | 1 | 1.75 | 1.750 |
| mo008 | h | Oficial 1ª fontanero. (mano de obra) | 0.075 | 22.74 | 1.706 |
| mo107 | h | Ayudante fontanero. (mano de obra) | 0.075 | 20.98 | 1.574 |
| % | % | Costes directos complementarios | 2 % | 5.110 | 0.102 |
|  |  | Costes directos |  |  | 5.212 |

Residuos:
- colocación: mt08tai020cc; factor de residuo 0.0350016

## Recursos

**mt08tai020cc** m Tubo de acero inoxidable clase 1.4301 según UNE-EN 10088-1 (AISI 304)
Datos técnicos: Coste energético 11.932 MJ; Emisión de CO2 1.486 kg; Código LER 17 04 05; Masa del elemento 0.213076 kg; Volumen 0.000101 m3
Residuos:
- embalaje: re170201 Madera. (componente de residuo); rendimiento 0.011 kg; Código LER 17 02 01; Masa del elemento 1 kg; Volumen 0.000909 m3
- embalaje: re170203 Plástico. (componente de residuo); rendimiento 0.003 kg; Código LER 17 02 03; Masa del elemento 1 kg; Volumen 0.001667 m3
