# Tubería para instalación interior, colocada superficialmente

- Propiedad del archivo: CYPE Ingenieros S.A.
- Formato: FIEBDC-3/2016
- Programa: Generador de precios de la construcción. CYPE Ingenieros, S.A.
- Fecha: 17/05/2024
- Divisa: EUR
- Costes indirectos: 3 %
- IVA: 21 %

## I Instalaciones

### IF Fontanería

#### IFI Instalación interior

**IFI005** m Tubería para instalación interior, colocada superficialmente.
Tubería para instalación interior, colocada superficialmente y fijada al paramento, formada por tubo de polietileno reticulado (PE-Xa), serie 5, de 40 mm de diámetro exterior, PN=6 atm y 3,7 mm de espesor, suministrado en rollos. Incluso material auxiliar para montaje y sujeción a la obra, accesorios y piezas especiales.
Incluye: Replanteo. Colocación y fijación de tubo y accesorios. Realización de pruebas de servicio.
Criterio de medición de proyecto: Longitud medida según documentación gráfica de Proyecto.
Criterio de medición de obra: Se medirá la longitud realmente ejecutada según especificaciones de Proyecto.

| Código | Ud | Descripción | Rendimiento | Precio | Importe |
|---|---|---|---|---|---|
| mt37tpu400e | Ud | Material auxiliar para montaje y sujeción a la obra de las tuberías de polietileno reticulado (PE-Xa), serie 5, de 40 mm de diámetro exterior. (material) | 1 | 0.71 | 0.710 |
| mt37tpu010ec | m | Tubo de polietileno reticulado (PE-Xa), serie 5, de 40 mm de diámetro exterior, PN=6 atm y 3,7 mm de espesor, suministrado en rollos, según UNE-EN ISO 15875-2, con el precio incrementado el 10% en concepto de accesorios y piezas especiales. (material) | 1 | 15.7 | 15.700 |
| mo008 | h | Oficial 1ª fontanero. (mano de obra) | 0.07 | 22.74 | 1.592 |
| mo107 | h | Ayudante fontanero. (mano de obra) | 0.07 | 20.98 | 1.469 |
| % | % | Costes directos complementarios | 2 % | 19.471 | 0.389 |
|  |  | Costes directos |  |  | 19.860 |

Residuos:
- colocación: mt37tpu010ec; factor de residuo 0.0261247

## Recursos

**mt37tpu010ec** m Tubo de polietileno reticulado (PE-Xa)
Datos técnicos: Coste energético 38.849 MJ; Emisión de CO2 1.929 kg; Código LER 17 02 03; Masa del elemento 0.401 kg; Volumen 0.000668 m3
