# Tubería para instalación interior, colocada superficialmente

- Propiedad del archivo: CYPE Ingenieros S.A.
- Formato: FIEBDC-3/2016
- Programa: Generador de precios de la construcción. CYPE Ingenieros, S.A.
- Fecha: 17/05/2024
- Divisa: EUR
- Costes indirectos: 3 %
- IVA: 21 %

## I Instalaciones

### IF Fontanería

#### IFI Instalación interior

**IFI005** m Tubería para instalación interior, colocada superficialmente.
Tubería para instalación interior, colocada superficialmente y fijada al paramento, formada por tubo de polietileno resistente a la temperatura (PE-RT), serie 5, con capa intermedia de refuerzo, de 16 mm de diámetro exterior y 1,8 mm de espesor. Incluso material auxiliar para montaje y sujeción a la obra, accesorios y piezas especiales.
Incluye: Replanteo. Colocación y fijación de tubo y accesorios. Realización de pruebas de servicio.
Criterio de medición de proyecto: Longitud medida según documentación gráfica de Proyecto.
Criterio de medición de obra: Se medirá la longitud realmente ejecutada según especificaciones de Proyecto.

| Código | Ud | Descripción | Rendimiento | Precio | Importe |
|---|---|---|---|---|---|
| mt37tmc413a | m | Material auxiliar para montaje y sujeción a la obra de las tuberías de polietileno resistente a la temperatura (PE-RT), de 16 mm de diámetro exterior. (material) | 1 | 0.06 | 0.060 |
| mt37tmc003ac | m | Tubo de polietileno resistente a la temperatura (PE-RT), serie 5, con capa intermedia de refuerzo, de 16 mm de diámetro exterior y 1,8 mm de espesor, según UNE-EN ISO 22391-2, con el precio incrementado el 10% en concepto de accesorios y piezas especiales. (material) | 1 | 1.24 | 1.240 |
| mo008 | h | Oficial 1ª fontanero. (mano de obra) | 0.03 | 22.74 | 0.682 |
| mo107 | h | Ayudante fontanero. (mano de obra) | 0.03 | 20.98 | 0.629 |
| % | % | Costes directos complementarios | 2 % | 2.611 | 0.052 |
|  |  | Costes directos |  |  | 2.663 |

Residuos:
- colocación: mt37tmc003ac; factor de residuo 0.0275

## Recursos

**mt37tmc003ac** m Tubo de polietileno resistente a la temperatura (PE-RT)
Datos técnicos: Coste energético 6.782 MJ; Emisión de CO2 0.337 kg; Código LER 17 02 03; Masa del elemento 0.07 kg; Volumen 0.000117 m3
