# Tubería para instalación interior, empotrada en la pared

- Propiedad del archivo: CYPE Ingenieros S.A.
- Formato: FIEBDC-3/2016
- Programa: Generador de precios de la construcción. CYPE Ingenieros, S.A.
- Fecha: 17/05/2024
- Divisa: EUR
- Costes indirectos: 3 %
- IVA: 21 %

## I Instalaciones

### IF Fontanería

#### IFI Instalación interior

**IFI006** m Tubería para instalación interior, empotrada en la pared.
Tubería para instalación interior, empotrada en la pared, formada por tubo multicapa de polipropileno copolímero random/aluminio/polipropileno copolímero random (PP-R/Al/PP-R), serie 3,2, de 16 mm de diámetro exterior y 2,2 mm de espesor. Incluso material auxiliar para montaje y sujeción a la obra, accesorios y piezas especiales.
Criterio de valoración económica: El precio no incluye las ayudas de albañilería para instalaciones.
Incluye: Replanteo. Colocación y fijación de tubo y accesorios. Realización de pruebas de servicio.
Criterio de medición de proyecto: Longitud medida según documentación gráfica de Proyecto.
Criterio de medición de obra: Se medirá la longitud realmente ejecutada según especificaciones de Proyecto.

| Código | Ud | Descripción | Rendimiento | Precio | Importe |
|---|---|---|---|---|---|
| mt37toa401a | Ud | Material auxiliar para montaje y sujeción a la obra de las tuberías multicapa de polipropileno copolímero random/aluminio/polipropileno copolímero random (PP-R/Al/PP-R), serie 3,2, de 16 mm de diámetro exterior. (material) | 0.4 | 0.1 | 0.040 |
| mt37toa111ac | m | Tubo multicapa de polipropileno copolímero random/aluminio/polipropileno copolímero random (PP-R/Al/PP-R), serie 3,2, de 16 mm de diámetro exterior y 2,2 mm de espesor, según UNE-EN ISO 15874-2, con el precio incrementado el 10% en concepto de accesorios y piezas especiales. (material) | 1 | 3.17 | 3.170 |
| mo008 | h | Oficial 1ª fontanero. (mano de obra) | 0.04 | 22.74 | 0.910 |
| mo107 | h | Ayudante fontanero. (mano de obra) | 0.04 | 20.98 | 0.839 |
| % | % | Costes directos complementarios | 2 % | 4.959 | 0.099 |
|  |  | Costes directos |  |  | 5.058 |

Residuos:
- colocación: mt37toa111ac; factor de residuo 0.0275044

## Recursos

**mt37toa111ac** m Tubo multicapa de polipropileno copolímero random/aluminio/polipropileno copolímero random (PP-R/Al/PP-R)
Datos técnicos: Coste energético 10.952 MJ; Emisión de CO2 0.455 kg; Código LER 17 02 03; Masa del elemento 0.113 kg; Volumen 0.000188 m3
