# Llave de paso

- Propiedad del archivo: CYPE Ingenieros S.A.
- Formato: FIEBDC-3/2016
- Programa: Generador de precios de la construcción. CYPE Ingenieros, S.A.
- Fecha: 18/05/2024
- Divisa: EUR
- Costes indirectos: 3 %
- IVA: 21 %

## I Instalaciones

### IF Fontanería

#### IFI Instalación interior

**IFI008** Ud Llave de paso.
Válvula de esfera de acero inoxidable clase 1.4401 según UNE-EN 10088-1 (AISI 304), de dos piezas, para roscar, de 1/2", con mando de palanca, PN=40 bar y temperatura de servicio desde -25°C (excluyendo congelación) hasta 180°C.
Incluye: Replanteo. Conexión de la válvula a los tubos. Comprobación de su correcto funcionamiento.
Criterio de medición de proyecto: Número de unidades previstas, según documentación gráfica de Proyecto.
Criterio de medición de obra: Se medirá el número de unidades realmente ejecutadas según especificaciones de Proyecto.

| Código | Ud | Descripción | Rendimiento | Precio | Importe |
|---|---|---|---|---|---|
| mt37sve100a | Ud | Válvula de esfera, para roscar, de 1/2", PN=40 bar y temperatura de servicio desde -25°C (excluyendo congelación) hasta 180°C, formada por cuerpo de acero inoxidable clase 1.4401 según UNE-EN 10088-1 (AISI 304), de dos piezas, mando de palanca de acero inoxidable AISI 304 con sistema de bloqueo, asientos del obturador y sistema de tuerca de prensa de PTFE que permite el reapriete, según UNE-EN 13828. (material) | 1 | 12.22 | 12.220 |
| mt37www010 | Ud | Material auxiliar para instalaciones de fontanería. (material) | 1 | 1.4 | 1.400 |
| mo008 | h | Oficial 1ª fontanero. (mano de obra) | 0.1 | 22.74 | 2.274 |
| mo107 | h | Ayudante fontanero. (mano de obra) | 0.1 | 20.98 | 2.098 |
| % | % | Costes directos complementarios | 2 % | 17.992 | 0.360 |
|  |  | Costes directos |  |  | 18.352 |
