# Llave de paso

- Propiedad del archivo: CYPE Ingenieros S.A.
- Formato: FIEBDC-3/2016
- Programa: Generador de precios de la construcción. CYPE Ingenieros, S.A.
- Fecha: 18/05/2024
- Divisa: EUR
- Costes indirectos: 3 %
- IVA: 21 %

## I Instalaciones

### IF Fontanería

#### IFI Instalación interior

**IFI008** Ud Llave de paso.
Válvula de esfera de policloruro de vinilo clorado (PVC-C), "JIMTEN", de 16 mm de diámetro, para unión encolada.
Incluye: Replanteo. Conexión de la válvula a los tubos. Comprobación de su correcto funcionamiento.
Criterio de medición de proyecto: Número de unidades previstas, según documentación gráfica de Proyecto.
Criterio de medición de obra: Se medirá el número de unidades realmente ejecutadas según especificaciones de Proyecto.

| Código | Ud | Descripción | Rendimiento | Precio | Importe |
|---|---|---|---|---|---|
| mt37avj010k | Ud | Válvula de esfera de policloruro de vinilo clorado (PVC-C), "JIMTEN", de 16 mm de diámetro, para unión encolada. (material) | 1 | 77.96 | 77.960 |
| mt37www010 | Ud | Material auxiliar para instalaciones de fontanería. (material) | 1 | 1.4 | 1.400 |
| mo008 | h | Oficial 1ª fontanero. (mano de obra) | 0.108 | 22.74 | 2.456 |
| mo107 | h | Ayudante fontanero. (mano de obra) | 0.108 | 20.98 | 2.266 |
| % | % | Costes directos complementarios | 2 % | 84.082 | 1.682 |
|  |  | Costes directos |  |  | 85.764 |

Residuos:
- colocación: mt37avj010k Válvula de esfera de policloruro de vinilo clorado (PVC-C), "JIMTEN", de 16 mm de diámetro, para unión encolada; factor de residuo 0.017725

## Recursos

**mt37avj010k** Ud Válvula de esfera de policloruro de vinilo clorado (PVC-C), "JIMTEN", de 16 mm de diámetro, para unión encolada
Datos técnicos: Coste energético 11.648 MJ; Emisión de CO2 0.612 kg; Código LER 17 02 03; Masa del elemento 0.12 kg; Volumen 0.0002 m3
Residuos:
- embalaje: re150101 Envases de papel y cartón. (componente de residuo); rendimiento 0.041 kg; Código LER 15 01 01; Masa del elemento 1 kg; Volumen 0.001333 m3
