# Instalación interior para cuarto de baño

- Propiedad del archivo: CYPE Ingenieros S.A.
- Formato: FIEBDC-3/2016
- Programa: Generador de precios de la construcción. CYPE Ingenieros, S.A.
- Fecha: 18/05/2024
- Divisa: EUR
- Costes indirectos: 3 %
- IVA: 21 %

## I Instalaciones

### IF Fontanería

#### IFI Instalación interior

**IFI011** Ud Instalación interior para cuarto de baño.
Instalación interior de fontanería para cuarto de baño con dotación para: inodoro, lavabo sencillo, bañera, bidé, realizada con tubo de acero galvanizado estirado sin soldadura, para la red de agua fría y caliente que conecta la derivación particular o una de sus ramificaciones con cada uno de los aparatos sanitarios, con los diámetros necesarios para cada punto de servicio. Incluso llaves de paso de cuarto húmedo para el corte del suministro de agua, de asiento plano, en montaje empotrado, material auxiliar para montaje y sujeción a la obra, derivación particular, protección contra la corrosión por agentes externos, mediante tubo corrugado de PP, accesorios de derivaciones.
Criterio de valoración económica: El precio no incluye las ayudas de albañilería para instalaciones.
Incluye: Replanteo. Colocación de la protección de las tuberías. Colocación y fijación de tuberías y llaves. Realización de pruebas de servicio.
Criterio de medición de proyecto: Número de unidades previstas, según documentación gráfica de Proyecto.
Criterio de medición de obra: Se medirá el número de unidades realmente ejecutadas según especificaciones de Proyecto.

| Código | Ud | Descripción | Rendimiento | Precio | Importe |
|---|---|---|---|---|---|
| mt08tag400b | Ud | Material auxiliar para montaje y sujeción a la obra de las tuberías de acero galvanizado, de 1/2" DN 15 mm. (material) | 13.5 | 0.39 | 5.265 |
| mt08tag015bg | m | Tubo de acero galvanizado estirado sin soldadura, serie M, de 1/2" DN 15 mm de diámetro y 2,6 mm de espesor, según UNE-EN 10255, con el precio incrementado el 30% en concepto de accesorios y piezas especiales. (material) | 13.5 | 10.01 | 135.135 |
| mt37wwt010d | m | Tubo flexible corrugado de polipropileno, de 19 mm de diámetro, temperatura de trabajo de hasta 100°C, para señalización y protección mecánica y contra los agentes externos como yeso, cemento, cal, etc., de las tuberías de conducción para agua fría y A.C.S. (material) | 14.175 | 0.54 | 7.655 |
| mt08tag400c | Ud | Material auxiliar para montaje y sujeción a la obra de las tuberías de acero galvanizado, de 3/4" DN 20 mm. (material) | 13.9 | 0.47 | 6.533 |
| mt08tag015cg | m | Tubo de acero galvanizado estirado sin soldadura, serie M, de 3/4" DN 20 mm de diámetro y 2,6 mm de espesor, según UNE-EN 10255, con el precio incrementado el 30% en concepto de accesorios y piezas especiales. (material) | 13.9 | 12.32 | 171.248 |
| mt37wwt010e | m | Tubo flexible corrugado de polipropileno, de 23 mm de diámetro, temperatura de trabajo de hasta 100°C, para señalización y protección mecánica y contra los agentes externos como yeso, cemento, cal, etc., de las tuberías de conducción para agua fría y A.C.S. (material) | 14.595 | 0.68 | 9.925 |
| mt08tag400d | Ud | Material auxiliar para montaje y sujeción a la obra de las tuberías de acero galvanizado, de 1" DN 25 mm. (material) | 8.5 | 0.65 | 5.525 |
| mt08tag015dg | m | Tubo de acero galvanizado estirado sin soldadura, serie M, de 1" DN 25 mm de diámetro y 3,2 mm de espesor, según UNE-EN 10255, con el precio incrementado el 30% en concepto de accesorios y piezas especiales. (material) | 8.5 | 16.84 | 143.140 |
| mt37wwt010f | m | Tubo flexible corrugado de polipropileno, de 29 mm de diámetro, temperatura de trabajo de hasta 100°C, para señalización y protección mecánica y contra los agentes externos como yeso, cemento, cal, etc., de las tuberías de conducción para agua fría y A.C.S. (material) | 8.925 | 1.08 | 9.639 |
| mt37sva010a | Ud | Llave de paso para empotrar, de asiento plano, de 3/4" de diámetro, calidad básica. (material) | 1 | 12.92 | 12.920 |
| mt37sva010b | Ud | Llave de paso para empotrar, de asiento plano, de 1" de diámetro, calidad básica. (material) | 1 | 15.23 | 15.230 |
| mo008 | h | Oficial 1ª fontanero. (mano de obra) | 8.975 | 22.74 | 204.092 |
| mo107 | h | Ayudante fontanero. (mano de obra) | 8.975 | 20.98 | 188.296 |
| % | % | Costes directos complementarios | 2 % | 914.603 | 18.292 |
|  |  | Costes directos |  |  | 932.895 |

Residuos:
- colocación: mt08tag015bg; factor de residuo 0.0330711
- colocación: mt08tag015cg; factor de residuo 0.032741
- colocación: mt08tag015dg; factor de residuo 0.0320988

## Recursos

**mt08tag015bg** m Tubo de acero galvanizado estirado sin soldadura
Datos técnicos: Coste energético 32.158 MJ; Emisión de CO2 3.092 kg; Código LER 17 04 05; Masa del elemento 1.21 kg; Volumen 0.000576 m3
Residuos:
- embalaje: re170201 Madera. (componente de residuo); rendimiento 0.011 kg; Código LER 17 02 01; Masa del elemento 1 kg; Volumen 0.000909 m3
- embalaje: re170203 Plástico. (componente de residuo); rendimiento 0.003 kg; Código LER 17 02 03; Masa del elemento 1 kg; Volumen 0.001667 m3

**mt08tag015cg** m Tubo de acero galvanizado estirado sin soldadura
Datos técnicos: Coste energético 40.947 MJ; Emisión de CO2 3.987 kg; Código LER 17 04 05; Masa del elemento 1.56 kg; Volumen 0.000743 m3
Residuos:
- embalaje: re170201 Madera; rendimiento 0.011 kg
- embalaje: re170203 Plástico; rendimiento 0.003 kg

**mt08tag015dg** m Tubo de acero galvanizado estirado sin soldadura
Datos técnicos: Coste energético 62.290 MJ; Emisión de CO2 6.163 kg; Código LER 17 04 05; Masa del elemento 2.41 kg; Volumen 0.001148 m3
Residuos:
- embalaje: re170201 Madera; rendimiento 0.011 kg
- embalaje: re170203 Plástico; rendimiento 0.003 kg

**mt37sva010a** Ud Llave de paso para empotrar, de asiento plano, de 3/4" de diámetro, calidad básica
Datos técnicos: Coste energético 511.326 MJ; Emisión de CO2 34.399 kg
Residuos:
- embalaje: re150101 Envases de papel y cartón. (componente de residuo); rendimiento 0.072 kg; Código LER 15 01 01; Masa del elemento 1 kg; Volumen 0.001333 m3

**mt37sva010b** Ud Llave de paso para empotrar, de asiento plano, de 1" de diámetro, calidad básica
Datos técnicos: Coste energético 852.184 MJ; Emisión de CO2 57.291 kg
Residuos:
- embalaje: re150101 Envases de papel y cartón; rendimiento 0.072 kg
