# Instalación interior para cuarto de baño

- Propiedad del archivo: CYPE Ingenieros S.A.
- Formato: FIEBDC-3/2016
- Programa: Generador de precios de la construcción. CYPE Ingenieros, S.A.
- Fecha: 18/05/2024
- Divisa: EUR
- Costes indirectos: 3 %
- IVA: 21 %

## I Instalaciones

### IF Fontanería

#### IFI Instalación interior

**IFI011** Ud Instalación interior para cuarto de baño.
Instalación interior de fontanería para cuarto de baño con dotación para: inodoro, lavabo sencillo, bañera, bidé, realizada con tubo de polipropileno copolímero random resistente a la temperatura/polipropileno copolímero random resistente a la temperatura/polipropileno copolímero random (PP-RCT/PP-RCT/PP-R), serie 3,2, para la red de agua fría y caliente que conecta la derivación particular o una de sus ramificaciones con cada uno de los aparatos sanitarios, con los diámetros necesarios para cada punto de servicio. Incluso llaves de paso de cuarto húmedo para el corte del suministro de agua, de polipropileno copolímero random (PP-R), material auxiliar para montaje y sujeción a la obra, derivación particular, accesorios de derivaciones.
Criterio de valoración económica: El precio no incluye las ayudas de albañilería para instalaciones.
Incluye: Replanteo. Colocación y fijación de tuberías y llaves. Realización de pruebas de servicio.
Criterio de medición de proyecto: Número de unidades previstas, según documentación gráfica de Proyecto.
Criterio de medición de obra: Se medirá el número de unidades realmente ejecutadas según especificaciones de Proyecto.

| Código | Ud | Descripción | Rendimiento | Precio | Importe |
|---|---|---|---|---|---|
| mt37toa403a | Ud | Material auxiliar para montaje y sujeción a la obra de las tuberías multicapa de polipropileno copolímero random resistente a la temperatura/polipropileno copolímero random resistente a la temperatura/polipropileno copolímero random (PP-RCT/PP-RCT/PP-R), serie 3,2, de 16 mm de diámetro exterior. (material) | 13.5 | 0.11 | 1.485 |
| mt37toa113ag | m | Tubo multicapa de polipropileno copolímero random resistente a la temperatura/polipropileno copolímero random resistente a la temperatura/polipropileno copolímero random (PP-RCT/PP-RCT/PP-R), serie 3,2, de 16 mm de diámetro exterior y 2,2 mm de espesor, según UNE-EN ISO 15874-2, con el precio incrementado el 30% en concepto de accesorios y piezas especiales. (material) | 13.5 | 3.53 | 47.655 |
| mt37toa403b | Ud | Material auxiliar para montaje y sujeción a la obra de las tuberías multicapa de polipropileno copolímero random resistente a la temperatura/polipropileno copolímero random resistente a la temperatura/polipropileno copolímero random (PP-RCT/PP-RCT/PP-R), serie 3,2, de 20 mm de diámetro exterior. (material) | 13.9 | 0.12 | 1.668 |
| mt37toa113bg | m | Tubo multicapa de polipropileno copolímero random resistente a la temperatura/polipropileno copolímero random resistente a la temperatura/polipropileno copolímero random (PP-RCT/PP-RCT/PP-R), serie 3,2, de 20 mm de diámetro exterior y 2,7 mm de espesor, según UNE-EN ISO 15874-2, con el precio incrementado el 30% en concepto de accesorios y piezas especiales. (material) | 13.9 | 3.69 | 51.291 |
| mt37toa403c | Ud | Material auxiliar para montaje y sujeción a la obra de las tuberías multicapa de polipropileno copolímero random resistente a la temperatura/polipropileno copolímero random resistente a la temperatura/polipropileno copolímero random (PP-RCT/PP-RCT/PP-R), serie 3,2, de 25 mm de diámetro exterior. (material) | 8.5 | 0.16 | 1.360 |
| mt37toa113cg | m | Tubo multicapa de polipropileno copolímero random resistente a la temperatura/polipropileno copolímero random resistente a la temperatura/polipropileno copolímero random (PP-RCT/PP-RCT/PP-R), serie 3,2, de 25 mm de diámetro exterior y 3,4 mm de espesor, según UNE-EN ISO 15874-2, con el precio incrementado el 30% en concepto de accesorios y piezas especiales. (material) | 8.5 | 4.93 | 41.905 |
| mt37sva010a | Ud | Llave de paso para empotrar, de asiento plano, de 3/4" de diámetro, calidad básica. (material) | 1 | 12.92 | 12.920 |
| mt37sva010b | Ud | Llave de paso para empotrar, de asiento plano, de 1" de diámetro, calidad básica. (material) | 1 | 15.23 | 15.230 |
| mo008 | h | Oficial 1ª fontanero. (mano de obra) | 7.001 | 22.74 | 159.203 |
| mo107 | h | Ayudante fontanero. (mano de obra) | 7.001 | 20.98 | 146.881 |
| % | % | Costes directos complementarios | 2 % | 479.598 | 9.592 |
|  |  | Costes directos |  |  | 489.190 |

Residuos:
- colocación: mt37toa113ag; factor de residuo 0.0275
- colocación: mt37toa113bg; factor de residuo 0.0275
- colocación: mt37toa113cg; factor de residuo 0.0275

## Recursos

**mt37toa113ag** m Tubo multicapa de polipropileno copolímero random resistente a la temperatura/polipropileno copolímero random
Datos técnicos: Coste energético 8.364 MJ; Emisión de CO2 0.262 kg; Código LER 17 02 03; Masa del elemento 0.09 kg; Volumen 0.00015 m3

**mt37toa113bg** m Tubo multicapa de polipropileno copolímero random resistente a la temperatura/polipropileno copolímero random
Datos técnicos: Coste energético 12.081 MJ; Emisión de CO2 0.378 kg; Código LER 17 02 03; Masa del elemento 0.13 kg; Volumen 0.000217 m3

**mt37toa113cg** m Tubo multicapa de polipropileno copolímero random resistente a la temperatura/polipropileno copolímero random
Datos técnicos: Coste energético 19.515 MJ; Emisión de CO2 0.611 kg; Código LER 17 02 03; Masa del elemento 0.21 kg; Volumen 0.00035 m3

**mt37sva010a** Ud Llave de paso para empotrar, de asiento plano, de 3/4" de diámetro, calidad básica
Datos técnicos: Coste energético 511.326 MJ; Emisión de CO2 34.399 kg
Residuos:
- embalaje: re150101 Envases de papel y cartón. (componente de residuo); rendimiento 0.072 kg; Código LER 15 01 01; Masa del elemento 1 kg; Volumen 0.001333 m3

**mt37sva010b** Ud Llave de paso para empotrar, de asiento plano, de 1" de diámetro, calidad básica
Datos técnicos: Coste energético 852.184 MJ; Emisión de CO2 57.291 kg
Residuos:
- embalaje: re150101 Envases de papel y cartón; rendimiento 0.072 kg
