# Instalación interior para cuarto de baño

- Propiedad del archivo: CYPE Ingenieros S.A.
- Formato: FIEBDC-3/2016
- Programa: Generador de precios de la construcción. CYPE Ingenieros, S.A.
- Fecha: 18/05/2024
- Divisa: EUR
- Costes indirectos: 3 %
- IVA: 21 %

## I Instalaciones

### IF Fontanería

#### IFI Instalación interior

**IFI011** Ud Instalación interior para cuarto de baño.
Instalación interior de fontanería para cuarto de baño con dotación para: inodoro, lavabo sencillo, bañera, bidé, realizada con tubo de de policloruro de vinilo clorado (PVC-C), HTA "JIMTEN", para la red de agua fría y caliente que conecta la derivación particular o una de sus ramificaciones con cada uno de los aparatos sanitarios, con los diámetros necesarios para cada punto de servicio. Incluso llaves de paso de cuarto húmedo para el corte del suministro de agua, de asiento plano, en montaje empotrado, material auxiliar para montaje y sujeción a la obra, derivación particular, accesorios de derivaciones.
Criterio de valoración económica: El precio no incluye las ayudas de albañilería para instalaciones.
Incluye: Replanteo. Colocación y fijación de tuberías y llaves. Realización de pruebas de servicio.
Criterio de medición de proyecto: Número de unidades previstas, según documentación gráfica de Proyecto.
Criterio de medición de obra: Se medirá el número de unidades realmente ejecutadas según especificaciones de Proyecto.

| Código | Ud | Descripción | Rendimiento | Precio | Importe |
|---|---|---|---|---|---|
| mt37tvj400j | Ud | Material auxiliar para montaje y sujeción a la obra de las tuberías de policloruro de vinilo clorado (PVC-C), HTA "JIMTEN", de 16 mm de diámetro exterior. (material) | 13.5 | 0.34 | 4.590 |
| mt37tvj010zg | m | Tubo de policloruro de vinilo clorado (PVC-C), HTA "JIMTEN", de 16 mm de diámetro exterior, PN=25 bar y 1,8 mm de espesor, según UNE-EN ISO 15877-2, con el precio incrementado el 30% en concepto de accesorios y piezas especiales. (material) | 13.5 | 8.81 | 118.935 |
| mt37tvj400k | Ud | Material auxiliar para montaje y sujeción a la obra de las tuberías de policloruro de vinilo clorado (PVC-C), HTA "JIMTEN", de 20 mm de diámetro exterior. (material) | 13.9 | 0.5 | 6.950 |
| mt37tvj010Ag | m | Tubo de policloruro de vinilo clorado (PVC-C), HTA "JIMTEN", de 20 mm de diámetro exterior, PN=25 bar y 2,3 mm de espesor, según UNE-EN ISO 15877-2, con el precio incrementado el 30% en concepto de accesorios y piezas especiales. (material) | 13.9 | 12.91 | 179.449 |
| mt37tvj400l | Ud | Material auxiliar para montaje y sujeción a la obra de las tuberías de policloruro de vinilo clorado (PVC-C), HTA "JIMTEN", de 25 mm de diámetro exterior. (material) | 8.5 | 0.68 | 5.780 |
| mt37tvj010Bg | m | Tubo de policloruro de vinilo clorado (PVC-C), HTA "JIMTEN", de 25 mm de diámetro exterior, PN=25 bar y 2,8 mm de espesor, según UNE-EN ISO 15877-2, con el precio incrementado el 30% en concepto de accesorios y piezas especiales. (material) | 8.5 | 17.65 | 150.025 |
| mt37sva010g | Ud | Llave de paso para empotrar, de asiento plano, de 3/4" de diámetro, calidad media. (material) | 1 | 20.68 | 20.680 |
| mt37sva010h | Ud | Llave de paso para empotrar, de asiento plano, de 1" de diámetro, calidad media. (material) | 1 | 24.36 | 24.360 |
| mo008 | h | Oficial 1ª fontanero. (mano de obra) | 7.001 | 22.74 | 159.203 |
| mo107 | h | Ayudante fontanero. (mano de obra) | 7.001 | 20.98 | 146.881 |
| % | % | Costes directos complementarios | 2 % | 816.853 | 16.337 |
|  |  | Costes directos |  |  | 833.190 |

Residuos:
- colocación: mt37tvj010zg; factor de residuo 0.0271636
- colocación: mt37tvj010Ag; factor de residuo 0.0265444
- colocación: mt37tvj010Bg; factor de residuo 0.0258259

## Recursos

**mt37tvj010zg** m Tubo de policloruro de vinilo clorado (PVC-C)
Datos técnicos: Coste energético 10.657 MJ; Emisión de CO2 0.529 kg; Código LER 17 02 03; Masa del elemento 0.11 kg; Volumen 0.000183 m3

**mt37tvj010Ag** m Tubo de policloruro de vinilo clorado (PVC-C)
Datos técnicos: Coste energético 17.438 MJ; Emisión de CO2 0.866 kg; Código LER 17 02 03; Masa del elemento 0.18 kg; Volumen 0.0003 m3

**mt37tvj010Bg** m Tubo de policloruro de vinilo clorado (PVC-C)
Datos técnicos: Coste energético 26.158 MJ; Emisión de CO2 1.299 kg; Código LER 17 02 03; Masa del elemento 0.27 kg; Volumen 0.00045 m3

**mt37sva010g** Ud Llave de paso para empotrar, de asiento plano, de 3/4" de diámetro, calidad media
Datos técnicos: Coste energético 511.326 MJ; Emisión de CO2 34.399 kg
Residuos:
- embalaje: re150101 Envases de papel y cartón. (componente de residuo); rendimiento 0.072 kg; Código LER 15 01 01; Masa del elemento 1 kg; Volumen 0.001333 m3

**mt37sva010h** Ud Llave de paso para empotrar, de asiento plano, de 1" de diámetro, calidad media
Datos técnicos: Coste energético 852.184 MJ; Emisión de CO2 57.291 kg
Residuos:
- embalaje: re150101 Envases de papel y cartón; rendimiento 0.072 kg
