# Instalación interior para cuarto de baño

- Propiedad del archivo: CYPE Ingenieros S.A.
- Formato: FIEBDC-3/2016
- Programa: Generador de precios de la construcción. CYPE Ingenieros, S.A.
- Fecha: 18/05/2024
- Divisa: EUR
- Costes indirectos: 3 %
- IVA: 21 %

## I Instalaciones

### IF Fontanería

#### IFI Instalación interior

**IFI011** Ud Instalación interior para cuarto de baño.
Instalación interior de fontanería para cuarto de baño con dotación para: inodoro, lavabo sencillo, bañera, bidé, realizada con tubo de polipropileno copolímero random (PP-R), de color verde, SDR7,4, serie 3,2, "JIMTEN", para la red de agua fría y caliente que conecta la derivación particular o una de sus ramificaciones con cada uno de los aparatos sanitarios, con los diámetros necesarios para cada punto de servicio. Incluso llaves de paso de cuarto húmedo para el corte del suministro de agua, de polipropileno copolímero random (PP-R), material auxiliar para montaje y sujeción a la obra, derivación particular, accesorios de derivaciones.
Criterio de valoración económica: El precio no incluye las ayudas de albañilería para instalaciones.
Incluye: Replanteo. Colocación y fijación de tuberías y llaves. Realización de pruebas de servicio.
Criterio de medición de proyecto: Número de unidades previstas, según documentación gráfica de Proyecto.
Criterio de medición de obra: Se medirá el número de unidades realmente ejecutadas según especificaciones de Proyecto.

| Código | Ud | Descripción | Rendimiento | Precio | Importe |
|---|---|---|---|---|---|
| mt37tpj400i | Ud | Material auxiliar para montaje y sujeción a la obra de las tuberías de polipropileno copolímero random (PP-R), SDR7,4, serie 3,2, "JIMTEN", de 20 mm de diámetro exterior. (material) | 27.4 | 0.12 | 3.288 |
| mt37tpj010big | m | Tubo de polipropileno copolímero random (PP-R), de color verde, SDR7,4, serie 3,2, "JIMTEN", de 20 mm de diámetro exterior y 2,8 mm de espesor, según UNE-EN ISO 15874-2, con el precio incrementado el 30% en concepto de accesorios y piezas especiales. (material) | 27.4 | 3.2 | 87.680 |
| mt37tpj400j | Ud | Material auxiliar para montaje y sujeción a la obra de las tuberías de polipropileno copolímero random (PP-R), SDR7,4, serie 3,2, "JIMTEN", de 25 mm de diámetro exterior. (material) | 8.5 | 0.2 | 1.700 |
| mt37tpj010bjg | m | Tubo de polipropileno copolímero random (PP-R), de color verde, SDR7,4, serie 3,2, "JIMTEN", de 25 mm de diámetro exterior y 3,5 mm de espesor, según UNE-EN ISO 15874-2, con el precio incrementado el 30% en concepto de accesorios y piezas especiales. (material) | 8.5 | 5.17 | 43.945 |
| mt37avj020a | Ud | Válvula de asiento de polipropileno copolímero random (PP-R), "JIMTEN", de 20 mm de diámetro, con maneta de 90 mm de altura y embellecedor cromado. (material) | 1 | 37.76 | 37.760 |
| mt37avj020b | Ud | Válvula de asiento de polipropileno copolímero random (PP-R), "JIMTEN", de 25 mm de diámetro, con maneta de 90 mm de altura y embellecedor cromado. (material) | 1 | 42.16 | 42.160 |
| mo008 | h | Oficial 1ª fontanero. (mano de obra) | 7.001 | 22.74 | 159.203 |
| mo107 | h | Ayudante fontanero. (mano de obra) | 7.001 | 20.98 | 146.881 |
| % | % | Costes directos complementarios | 2 % | 522.617 | 10.452 |
|  |  | Costes directos |  |  | 533.069 |

Residuos:
- colocación: mt37tpj010big; factor de residuo 0.0275
- colocación: mt37tpj010bjg; factor de residuo 0.0275
- colocación: mt37avj020a; factor de residuo 0.023248
- colocación: mt37avj020b; factor de residuo 0.0226429

## Recursos

**mt37tpj010big** m Tubo de polipropileno copolímero random (PP-R)
Datos técnicos: Coste energético 15.501 MJ; Emisión de CO2 0.770 kg; Código LER 17 02 03; Masa del elemento 0.16 kg; Volumen 0.000267 m3

**mt37tpj010bjg** m Tubo de polipropileno copolímero random (PP-R)
Datos técnicos: Coste energético 24.220 MJ; Emisión de CO2 1.203 kg; Código LER 17 02 03; Masa del elemento 0.25 kg; Volumen 0.000417 m3

**mt37avj020a** Ud Válvula de asiento de polipropileno copolímero random (PP-R)
Datos técnicos: Coste energético 12.130 MJ; Emisión de CO2 0.633 kg; Código LER 17 02 03; Masa del elemento 0.125 kg; Volumen 0.000208 m3
Residuos:
- embalaje: re150101 Envases de papel y cartón. (componente de residuo); rendimiento 0.038 kg; Código LER 15 01 01; Masa del elemento 1 kg; Volumen 0.001333 m3

**mt37avj020b** Ud Válvula de asiento de polipropileno copolímero random (PP-R)
Datos técnicos: Coste energético 20.365 MJ; Emisión de CO2 1.042 kg; Código LER 17 02 03; Masa del elemento 0.21 kg; Volumen 0.00035 m3
Residuos:
- embalaje: re150101 Envases de papel y cartón; rendimiento 0.038 kg
