# Instalación interior para usos complementarios

- Propiedad del archivo: CYPE Ingenieros S.A.
- Formato: FIEBDC-3/2016
- Programa: Generador de precios de la construcción. CYPE Ingenieros, S.A.
- Fecha: 19/05/2024
- Divisa: EUR
- Costes indirectos: 3 %
- IVA: 21 %

## I Instalaciones

### IF Fontanería

#### IFI Instalación interior

**IFI014** Ud Instalación interior para usos complementarios.
Instalación interior de fontanería para usos complementarios con dotación para: lavadero, realizada con tubo de cobre rígido, para la red de agua fría y caliente que conecta la derivación particular o una de sus ramificaciones con cada uno de los aparatos sanitarios, con los diámetros necesarios para cada punto de servicio. Incluso llaves de paso de cuarto húmedo para el corte del suministro de agua, de asiento plano, en montaje empotrado, material auxiliar para montaje y sujeción a la obra, derivación particular, protección contra la corrosión por agentes externos, mediante tubo corrugado de PP, accesorios de derivaciones.
Criterio de valoración económica: El precio no incluye las ayudas de albañilería para instalaciones.
Incluye: Replanteo. Colocación de la protección de las tuberías. Colocación y fijación de tuberías y llaves. Realización de pruebas de servicio.
Criterio de medición de proyecto: Número de unidades previstas, según documentación gráfica de Proyecto.
Criterio de medición de obra: Se medirá el número de unidades realmente ejecutadas según especificaciones de Proyecto.

| Código | Ud | Descripción | Rendimiento | Precio | Importe |
|---|---|---|---|---|---|
| mt37tca400c | Ud | Material auxiliar para montaje y sujeción a la obra de las tuberías de cobre rígido, de 16/18 mm de diámetro. (material) | 25.4 | 0.3 | 7.620 |
| mt37tca010cg | m | Tubo de cobre rígido con pared de 1 mm de espesor y 16/18 mm de diámetro, según UNE-EN 1057, con el precio incrementado el 30% en concepto de accesorios y piezas especiales. (material) | 25.4 | 7.9 | 200.660 |
| mt37wwt010d | m | Tubo flexible corrugado de polipropileno, de 19 mm de diámetro, temperatura de trabajo de hasta 100°C, para señalización y protección mecánica y contra los agentes externos como yeso, cemento, cal, etc., de las tuberías de conducción para agua fría y A.C.S. (material) | 26.67 | 0.54 | 14.402 |
| mt37sva010a | Ud | Llave de paso para empotrar, de asiento plano, de 3/4" de diámetro, calidad básica. (material) | 2 | 12.92 | 25.840 |
| mo008 | h | Oficial 1ª fontanero. (mano de obra) | 5.029 | 22.74 | 114.359 |
| mo107 | h | Ayudante fontanero. (mano de obra) | 5.029 | 20.98 | 105.508 |
| % | % | Costes directos complementarios | 2 % | 468.389 | 9.368 |
|  |  | Costes directos |  |  | 477.757 |

Residuos:
- colocación: mt37tca010cg; factor de residuo 0.040725

## Recursos

**mt37tca010cg** m Tubo de cobre rígido con pared de 1 mm de espesor y 16/18 mm de diámetro
Datos técnicos: Coste energético 17.693 MJ; Emisión de CO2 0.341 kg; Código LER 17 04 01; Masa del elemento 0.48 kg; Volumen 0.00032 m3

**mt37sva010a** Ud Llave de paso para empotrar, de asiento plano, de 3/4" de diámetro, calidad básica
Datos técnicos: Coste energético 511.326 MJ; Emisión de CO2 34.399 kg
Residuos:
- embalaje: re150101 Envases de papel y cartón. (componente de residuo); rendimiento 0.072 kg; Código LER 15 01 01; Masa del elemento 1 kg; Volumen 0.001333 m3
