# Válvula de corte

- Propiedad del archivo: CYPE Ingenieros S.A.
- Formato: FIEBDC-3/2016
- Programa: Generador de precios de la construcción. CYPE Ingenieros, S.A.
- Fecha: 02/05/2024
- Divisa: EUR
- Costes indirectos: 3 %
- IVA: 21 %

## I Instalaciones

### IF Fontanería

#### IFW Elementos

**IFW010** Ud Válvula de corte.
Válvula de asiento de polipropileno copolímero random (PP-R), de 20 mm de diámetro.
Incluye: Replanteo. Colocación, conexionado y comprobación de su correcto funcionamiento.
Criterio de medición de proyecto: Número de unidades previstas, según documentación gráfica de Proyecto.
Criterio de medición de obra: Se medirá el número de unidades realmente ejecutadas según especificaciones de Proyecto.

| Código | Ud | Descripción | Rendimiento | Precio | Importe |
|---|---|---|---|---|---|
| mt37avg102aa | Ud | Válvula de asiento de polipropileno copolímero random (PP-R), de 20 mm de diámetro. (material) | 1 | 28.84 | 28.840 |
| mt37www010 | Ud | Material auxiliar para instalaciones de fontanería. (material) | 1 | 1.4 | 1.400 |
| mo008 | h | Oficial 1ª fontanero. (mano de obra) | 0.142 | 22.74 | 3.229 |
| mo107 | h | Ayudante fontanero. (mano de obra) | 0.142 | 20.98 | 2.979 |
| % | % | Costes directos complementarios | 2 % | 36.448 | 0.729 |
|  |  | Costes directos |  |  | 37.177 |

Residuos:
- colocación: mt37avg102aa Válvula de asiento de polipropileno copolímero random (PP-R), de 20 mm de diámetro; factor de residuo 0.024472

## Recursos

**mt37avg102aa** Ud Válvula de asiento de polipropileno copolímero random (PP-R), de 20 mm de diámetro
Datos técnicos: Coste energético 12.130 MJ; Emisión de CO2 0.633 kg; Código LER 17 02 03; Masa del elemento 0.125 kg; Volumen 0.000208 m3
Residuos:
- embalaje: re150101 Envases de papel y cartón. (componente de residuo); rendimiento 0.037 kg; Código LER 15 01 01; Masa del elemento 1 kg; Volumen 0.001333 m3
