# Válvula de corte

- Propiedad del archivo: CYPE Ingenieros S.A.
- Formato: FIEBDC-3/2016
- Programa: Generador de precios de la construcción. CYPE Ingenieros, S.A.
- Fecha: 17/05/2024
- Divisa: EUR
- Costes indirectos: 3 %
- IVA: 21 %

## I Instalaciones

### IF Fontanería

#### IFW Elementos

**IFW010** Ud Válvula de corte.
Válvula de esfera de latón niquelado para roscar de 4".
Incluye: Replanteo. Colocación, conexionado y comprobación de su correcto funcionamiento.
Criterio de medición de proyecto: Número de unidades previstas, según documentación gráfica de Proyecto.
Criterio de medición de obra: Se medirá el número de unidades realmente ejecutadas según especificaciones de Proyecto.

| Código | Ud | Descripción | Rendimiento | Precio | Importe |
|---|---|---|---|---|---|
| mt37sve010j | Ud | Válvula de esfera de latón niquelado para roscar de 4". (material) | 1 | 177.31 | 177.310 |
| mt37www010 | Ud | Material auxiliar para instalaciones de fontanería. (material) | 1 | 1.4 | 1.400 |
| mo008 | h | Oficial 1ª fontanero. (mano de obra) | 0.619 | 22.74 | 14.076 |
| mo107 | h | Ayudante fontanero. (mano de obra) | 0.619 | 20.98 | 12.987 |
| % | % | Costes directos complementarios | 2 % | 205.773 | 4.115 |
|  |  | Costes directos |  |  | 209.888 |

## Recursos

**mt37sve010j** Ud Válvula de esfera de latón niquelado para roscar de 4"
Datos técnicos: Coste energético 5130.484 MJ; Emisión de CO2 344.629 kg
Residuos:
- embalaje: re150101 Envases de papel y cartón. (componente de residuo); rendimiento 0.081 kg; Código LER 15 01 01; Masa del elemento 1 kg; Volumen 0.001333 m3
