# Tubería de polipropileno copolímero random (PP-R), "JIMTEN"

- Propiedad del archivo: CYPE Ingenieros S.A.
- Formato: FIEBDC-3/2016
- Programa: Generador de precios de la construcción. CYPE Ingenieros, S.A.
- Fecha: 19/05/2024
- Divisa: EUR
- Costes indirectos: 3 %
- IVA: 21 %

## I Instalaciones

### IH Tuberías para fluidos

#### IHP Tuberías de polipropileno

**IHP114** m Tubería de polipropileno copolímero random (PP-R), "JIMTEN".
Tubería formada por tubo de polipropileno copolímero random (PP-R), de color verde con 4 bandas de color azul, SDR11, serie 5, "JIMTEN", de 63 mm de diámetro exterior y 5,8 mm de espesor. Instalación en superficie. Incluso material auxiliar para montaje y sujeción a la obra, accesorios y piezas especiales.
Incluye: Replanteo. Colocación y fijación de tubos, accesorios y piezas especiales. Realización de pruebas de servicio.
Criterio de medición de proyecto: Longitud medida según documentación gráfica de Proyecto.
Criterio de medición de obra: Se medirá la longitud realmente ejecutada según especificaciones de Proyecto.

| Código | Ud | Descripción | Rendimiento | Precio | Importe |
|---|---|---|---|---|---|
| mt37tpj400d | Ud | Material auxiliar para montaje y sujeción a la obra de las tuberías de polipropileno copolímero random (PP-R), SDR11, serie 5, "JIMTEN", de 63 mm de diámetro exterior. (material) | 1 | 0.99 | 0.990 |
| mt37tpj010adg | m | Tubo de polipropileno copolímero random (PP-R), de color verde con 4 bandas de color azul, SDR11, serie 5, "JIMTEN", de 63 mm de diámetro exterior y 5,8 mm de espesor, según UNE-EN ISO 15874-2, con el precio incrementado el 30% en concepto de accesorios y piezas especiales. (material) | 1 | 25.84 | 25.840 |
| mo008 | h | Oficial 1ª fontanero. (mano de obra) | 0.09 | 22.74 | 2.047 |
| mo107 | h | Ayudante fontanero. (mano de obra) | 0.09 | 20.98 | 1.888 |
| % | % | Costes directos complementarios | 2 % | 30.765 | 0.615 |
|  |  | Costes directos |  |  | 31.380 |

Residuos:
- colocación: mt37tpj010adg; factor de residuo 0.0245881

## Recursos

**mt37tpj010adg** m Tubo de polipropileno copolímero random (PP-R)
Datos técnicos: Coste energético 97.849 MJ; Emisión de CO2 4.858 kg; Código LER 17 02 03; Masa del elemento 1.01 kg; Volumen 0.001683 m3
