# Tubería de polipropileno copolímero random (PP-R), "JIMTEN"

- Propiedad del archivo: CYPE Ingenieros S.A.
- Formato: FIEBDC-3/2016
- Programa: Generador de precios de la construcción. CYPE Ingenieros, S.A.
- Fecha: 18/05/2024
- Divisa: EUR
- Costes indirectos: 3 %
- IVA: 21 %

## I Instalaciones

### IH Tuberías para fluidos

#### IHP Tuberías de polipropileno

**IHP114** m Tubería de polipropileno copolímero random (PP-R), "JIMTEN".
Tubería formada por tubo de polipropileno copolímero random (PP-R), de color verde, SDR6, serie 2,5, "JIMTEN", de 110 mm de diámetro exterior y 18,4 mm de espesor. Instalación en superficie. Incluso material auxiliar para montaje y sujeción a la obra, accesorios y piezas especiales.
Incluye: Replanteo. Colocación y fijación de tubos, accesorios y piezas especiales. Realización de pruebas de servicio.
Criterio de medición de proyecto: Longitud medida según documentación gráfica de Proyecto.
Criterio de medición de obra: Se medirá la longitud realmente ejecutada según especificaciones de Proyecto.

| Código | Ud | Descripción | Rendimiento | Precio | Importe |
|---|---|---|---|---|---|
| mt37tpj400A | Ud | Material auxiliar para montaje y sujeción a la obra de las tuberías de polipropileno copolímero random (PP-R), SDR6, serie 2,5, "JIMTEN", de 110 mm de diámetro exterior. (material) | 1 | 4.16 | 4.160 |
| mt37tpj010cAg | m | Tubo de polipropileno copolímero random (PP-R), de color verde, SDR6, serie 2,5, "JIMTEN", de 110 mm de diámetro exterior y 18,4 mm de espesor, según UNE-EN ISO 15874-2, con el precio incrementado el 30% en concepto de accesorios y piezas especiales. (material) | 1 | 108.21 | 108.210 |
| mo008 | h | Oficial 1ª fontanero. (mano de obra) | 0.12 | 22.74 | 2.729 |
| mo107 | h | Ayudante fontanero. (mano de obra) | 0.12 | 20.98 | 2.518 |
| % | % | Costes directos complementarios | 2 % | 117.617 | 2.352 |
|  |  | Costes directos |  |  | 119.969 |

Residuos:
- colocación: mt37tpj010cAg; factor de residuo 0.0165

## Recursos

**mt37tpj010cAg** m Tubo de polipropileno copolímero random (PP-R)
Datos técnicos: Coste energético 488.275 MJ; Emisión de CO2 24.242 kg; Código LER 17 02 03; Masa del elemento 5.04 kg; Volumen 0.0084 m3
