# Tubería de polipropileno copolímero random resistente a la temperatura (PP-RCT), "JIMTEN"

- Propiedad del archivo: CYPE Ingenieros S.A.
- Formato: FIEBDC-3/2016
- Programa: Generador de precios de la construcción. CYPE Ingenieros, S.A.
- Fecha: 19/05/2024
- Divisa: EUR
- Costes indirectos: 3 %
- IVA: 21 %

## I Instalaciones

### IH Tuberías para fluidos

#### IHP Tuberías de polipropileno

**IHP211** m Tubería de polipropileno copolímero random resistente a la temperatura (PP-RCT), "JIMTEN".
Tubería formada por tubo de polipropileno copolímero random resistente a la temperatura (PP-RCT), de color verde, SDR7,4, serie 3,2, "JIMTEN", de 110 mm de diámetro exterior y 15,4 mm de espesor. Instalación en superficie. Incluso material auxiliar para montaje y sujeción a la obra, accesorios y piezas especiales.
Incluye: Replanteo. Colocación y fijación de tubos, accesorios y piezas especiales. Realización de pruebas de servicio.
Criterio de medición de proyecto: Longitud medida según documentación gráfica de Proyecto.
Criterio de medición de obra: Se medirá la longitud realmente ejecutada según especificaciones de Proyecto.

| Código | Ud | Descripción | Rendimiento | Precio | Importe |
|---|---|---|---|---|---|
| mt37tpj404s | Ud | Material auxiliar para montaje y sujeción a la obra de las tuberías de polipropileno copolímero random resistente a la temperatura (PP-RCT), SDR7,4, serie 3,2, "JIMTEN", de 110 mm de diámetro exterior. (material) | 1 | 4.32 | 4.320 |
| mt37tpj014sg | m | Tubo de polipropileno copolímero random resistente a la temperatura (PP-RCT), de color verde, SDR7,4, serie 3,2, "JIMTEN", de 110 mm de diámetro exterior y 15,4 mm de espesor, según UNE-EN ISO 15874-2, con el precio incrementado el 30% en concepto de accesorios y piezas especiales. (material) | 1 | 112.44 | 112.440 |
| mo008 | h | Oficial 1ª fontanero. (mano de obra) | 0.12 | 22.74 | 2.729 |
| mo107 | h | Ayudante fontanero. (mano de obra) | 0.12 | 20.98 | 2.518 |
| % | % | Costes directos complementarios | 2 % | 122.007 | 2.440 |
|  |  | Costes directos |  |  | 124.447 |

Residuos:
- colocación: mt37tpj014sg; factor de residuo 0.0165

## Recursos

**mt37tpj014sg** m Tubo de polipropileno copolímero random resistente a la temperatura (PP-RCT)
Datos técnicos: Coste energético 466.962 MJ; Emisión de CO2 23.184 kg; Código LER 17 02 03; Masa del elemento 4.82 kg; Volumen 0.008033 m3
