# Tubería de policloruro de vinilo clorado (PVC-C), "JIMTEN"

- Propiedad del archivo: CYPE Ingenieros S.A.
- Formato: FIEBDC-3/2016
- Programa: Generador de precios de la construcción. CYPE Ingenieros, S.A.
- Fecha: 07/05/2024
- Divisa: EUR
- Costes indirectos: 3 %
- IVA: 21 %

## I Instalaciones

### IH Tuberías para fluidos

#### IHV Tuberías de PVC

**IHV011** m Tubería de policloruro de vinilo clorado (PVC-C), "JIMTEN".
Tubería formada por tubo de policloruro de vinilo clorado (PVC-C), HTA "JIMTEN", de 160 mm de diámetro exterior, PN=16 bar y 11,8 mm de espesor. Instalación en superficie. Incluso material auxiliar para montaje y sujeción a la obra, accesorios y piezas especiales.
Incluye: Replanteo. Colocación y fijación de tubos, accesorios y piezas especiales. Realización de pruebas de servicio.
Criterio de medición de proyecto: Longitud medida según documentación gráfica de Proyecto.
Criterio de medición de obra: Se medirá la longitud realmente ejecutada según especificaciones de Proyecto.

| Código | Ud | Descripción | Rendimiento | Precio | Importe |
|---|---|---|---|---|---|
| mt37tvj400i | Ud | Material auxiliar para montaje y sujeción a la obra de las tuberías de policloruro de vinilo clorado (PVC-C), HTA "JIMTEN", de 160 mm de diámetro exterior. (material) | 1 | 25.12 | 25.120 |
| mt37tvj010ig | m | Tubo de policloruro de vinilo clorado (PVC-C), HTA "JIMTEN", de 160 mm de diámetro exterior, PN=16 bar y 11,8 mm de espesor, según UNE-EN ISO 15877-2, con el precio incrementado el 30% en concepto de accesorios y piezas especiales. (material) | 1 | 652.99 | 652.990 |
| mo008 | h | Oficial 1ª fontanero. (mano de obra) | 0.15 | 22.74 | 3.411 |
| mo107 | h | Ayudante fontanero. (mano de obra) | 0.15 | 20.98 | 3.147 |
| % | % | Costes directos complementarios | 2 % | 684.668 | 13.693 |
|  |  | Costes directos |  |  | 698.361 |

Residuos:
- colocación: mt37tvj010ig; factor de residuo 0.0165

## Recursos

**mt37tvj010ig** m Tubo de policloruro de vinilo clorado (PVC-C)
Datos técnicos: Coste energético 740.163 MJ; Emisión de CO2 36.748 kg; Código LER 17 02 03; Masa del elemento 7.64 kg; Volumen 0.012733 m3
