# Canaleta de drenaje para ducha de obra

- Propiedad del archivo: CYPE Ingenieros S.A.
- Formato: FIEBDC-3/2016
- Programa: Generador de precios de la construcción. CYPE Ingenieros, S.A.
- Fecha: 02/05/2024
- Divisa: EUR
- Costes indirectos: 3 %
- IVA: 21 %

## I Instalaciones

### IS Evacuación de aguas

#### ISD Derivaciones individuales

**ISD010** Ud Canaleta de drenaje para ducha de obra.
Canaleta de drenaje de acero inoxidable de 50 mm de anchura y 350 mm de longitud, serie Linnum, modelo S-750 "JIMTEN", con sifón extraíble y válvula de aireación de ABS de salida orientable 45° de polipropileno de 40 mm de diámetro y 95 mm de altura, y rejilla y marco de acero inoxidable modelo S-754 Bubble, para desagüe de ducha de obra.
Incluye: Montaje, conexionado y comprobación de su correcto funcionamiento. Realización de pruebas de servicio.
Criterio de medición de proyecto: Número de unidades previstas, según documentación gráfica de Proyecto.
Criterio de medición de obra: Se medirá el número de unidades realmente ejecutadas según especificaciones de Proyecto.

| Código | Ud | Descripción | Rendimiento | Precio | Importe |
|---|---|---|---|---|---|
| mt15rej030Amdq | Ud | Canaleta de drenaje de acero inoxidable de 50 mm de anchura y 350 mm de longitud, serie Linnum, modelo S-750 "JIMTEN", con sifón extraíble y válvula de aireación de ABS de salida orientable 45° de polipropileno de 40 mm de diámetro y 95 mm de altura, y rejilla y marco de acero inoxidable modelo S-754 Bubble, para ducha de obra. (material) | 1 | 340.59 | 340.590 |
| mo008 | h | Oficial 1ª fontanero. (mano de obra) | 0.15 | 22.74 | 3.411 |
| mo107 | h | Ayudante fontanero. (mano de obra) | 0.075 | 20.98 | 1.574 |
| % | % | Costes directos complementarios | 2 % | 345.575 | 6.912 |
|  |  | Costes directos |  |  | 352.487 |
