# Red interior de evacuación para aseo

- Propiedad del archivo: CYPE Ingenieros S.A.
- Formato: FIEBDC-3/2016
- Programa: Generador de precios de la construcción. CYPE Ingenieros, S.A.
- Fecha: 06/05/2024
- Divisa: EUR
- Costes indirectos: 3 %
- IVA: 21 %

## I Instalaciones

### IS Evacuación de aguas

#### ISD Derivaciones individuales

**ISD020** Ud Red interior de evacuación para aseo.
Red interior de evacuación, para aseo con dotación para: inodoro, lavabo sencillo, realizada con tubo de polipropileno para la red de desagües que conectan la evacuación de los aparatos con el bote sifónico y con la bajante, con los diámetros necesarios para cada punto de servicio, y bote sifónico de PVC, modelo S-153 "JIMTEN", de 110 mm de diámetro, con tapa ciega de acero inoxidable. Incluso, material auxiliar para montaje y sujeción a la obra, accesorios y piezas especiales.
Incluye: Replanteo. Presentación en seco de los tubos. Fijación del material auxiliar para montaje y sujeción a la obra. Colocación del bote sifónico. Montaje, conexionado y comprobación de su correcto funcionamiento. Realización de pruebas de servicio.
Criterio de medición de proyecto: Número de unidades previstas, según documentación gráfica de Proyecto.
Criterio de medición de obra: Se medirá el número de unidades realmente ejecutadas según especificaciones de Proyecto.

| Código | Ud | Descripción | Rendimiento | Precio | Importe |
|---|---|---|---|---|---|
| mt36tip010ad | m | Tubo de polipropileno, de 40 mm de diámetro y 1,8 mm de espesor, con extremo abocardado y junta elástica, según UNE-EN 1451-1, con el precio incrementado el 15% en concepto de accesorios y piezas especiales. (material) | 2.12 | 5.34 | 11.321 |
| mt36tip010ed | m | Tubo de polipropileno, de 110 mm de diámetro y 3,1 mm de espesor, con extremo abocardado y junta elástica, según UNE-EN 1451-1, con el precio incrementado el 15% en concepto de accesorios y piezas especiales. (material) | 2.125 | 15 | 31.875 |
| mt36tie010fd | m | Tubo de PVC, serie B, de 110 mm de diámetro y 3,2 mm de espesor, con extremo abocardado, según UNE-EN 1329-1, con el precio incrementado el 15% en concepto de accesorios y piezas especiales. (material) | 0.7 | 6.14 | 4.298 |
| mt36bsj010ga | Ud | Bote sifónico de PVC, modelo S-153 "JIMTEN", de 110 mm de diámetro, con cinco entradas de 40 mm de diámetro y una salida de 50 mm de diámetro, con tapa ciega de acero inoxidable. (material) | 1 | 19.06 | 19.060 |
| mt36bop012a | Ud | Manguito de dilatación de polipropileno para prolongación de bote sifónico, de 40 mm de diámetro, con junta elástica, según UNE-EN 1451-1. (material) | 4 | 2.25 | 9.000 |
| mt36bop012b | Ud | Manguito de dilatación de polipropileno para prolongación de bote sifónico, de 50 mm de diámetro, con junta elástica, según UNE-EN 1451-1. (material) | 1 | 2.34 | 2.340 |
| mt36tip010ba | m | Tubo de polipropileno, de 50 mm de diámetro y 1,8 mm de espesor, con extremo abocardado y junta elástica, según UNE-EN 1451-1. (material) | 1 | 4.83 | 4.830 |
| mo008 | h | Oficial 1ª fontanero. (mano de obra) | 5.175 | 22.74 | 117.680 |
| mo107 | h | Ayudante fontanero. (mano de obra) | 2.588 | 20.98 | 54.296 |
| % | % | Costes directos complementarios | 2 % | 254.700 | 5.094 |
|  |  | Costes directos |  |  | 259.794 |

Residuos:
- colocación: mt36tip010ad; factor de residuo 0.0275
- colocación: mt36tip010ed; factor de residuo 0.0262297
- colocación: mt36tie010fd; factor de residuo 0.078418
- colocación: mt36bop012a; factor de residuo 0.0275116
- colocación: mt36bop012b; factor de residuo 0.0275057
- colocación: mt36tip010ba; factor de residuo 0.0275015

## Recursos

**mt36tip010ad** m Tubo de polipropileno
Datos técnicos: Coste energético 24.162 MJ; Emisión de CO2 0.757 kg; Código LER 17 02 03; Masa del elemento 0.26 kg; Volumen 0.000433 m3

**mt36tip010ed** m Tubo de polipropileno
Datos técnicos: Coste energético 127.035 MJ; Emisión de CO2 3.978 kg; Código LER 17 02 03; Masa del elemento 1.367 kg; Volumen 0.002278 m3

**mt36tie010fd** m Tubo de PVC, serie B
Datos técnicos: Coste energético 76.841 MJ; Emisión de CO2 7.787 kg; Código LER 17 02 03; Masa del elemento 1.61 kg; Volumen 0.002683 m3
Residuos:
- embalaje: re170201 Madera. (componente de residuo); rendimiento 0.04 kg; Código LER 17 02 01; Masa del elemento 1 kg; Volumen 0.000909 m3
- embalaje: re170203 Plástico. (componente de residuo); rendimiento 0.001 kg; Código LER 17 02 03; Masa del elemento 1 kg; Volumen 0.001667 m3

**mt36bsj010ga** Ud Bote sifónico de PVC
Datos técnicos: Coste energético 46.812 MJ; Emisión de CO2 5.641 kg
Residuos:
- embalaje: re150101 Envases de papel y cartón. (componente de residuo); rendimiento 0.036 kg; Código LER 15 01 01; Masa del elemento 1 kg; Volumen 0.001333 m3

**mt36bop012a** Ud Manguito de dilatación de polipropileno para prolongación de bote sifónico
Datos técnicos: Coste energético 4.015 MJ; Emisión de CO2 0.155 kg; Código LER 17 02 03; Masa del elemento 0.043 kg; Volumen 0.000072 m3
Residuos:
- embalaje: re150101 Envases de papel y cartón; rendimiento 0.035 kg

**mt36bop012b** Ud Manguito de dilatación de polipropileno para prolongación de bote sifónico
Datos técnicos: Coste energético 8.104 MJ; Emisión de CO2 0.283 kg; Código LER 17 02 03; Masa del elemento 0.087 kg; Volumen 0.000145 m3
Residuos:
- embalaje: re150101 Envases de papel y cartón; rendimiento 0.035 kg

**mt36tip010ba** m Tubo de polipropileno
Datos técnicos: Coste energético 30.760 MJ; Emisión de CO2 0.963 kg; Código LER 17 02 03; Masa del elemento 0.331 kg; Volumen 0.000552 m3
