# Punto de llenado

- Propiedad del archivo: CYPE INGENIEROS, S.A.
- Formato: FIEBDC-3/2002
- Divisa: EUR
- Costes indirectos: 3.00 %
- IVA: 21.00 %

## I Instalaciones

### IC Calefacción, refrigeración, climatización y A.C.S.

#### ICS Sistemas de conducción de agua

**ICS005** Ud Punto de llenado.
Punto de llenado de red de distribución de agua, para sistema de calefacción, formado por 2 m de tubo multicapa de polipropileno copolímero random resistente a la temperatura/polipropileno copolímero random con fibra de vidrio/polipropileno copolímero random (PP-RCT/PP-R con fibra de vidrio/PP-R), de color verde con 3 bandas de color rojo, serie 3,2, Faser-CT "FITTINGS ESTÁNDAR", de 20 mm de diámetro exterior y 2,8 mm de espesor, colocado superficialmente, con aislamiento mediante coquilla flexible de espuma elastomérica, válvulas de corte, filtro retenedor de residuos, contador de agua y válvula de retención. Incluso material auxiliar para montaje y sujeción a la obra, accesorios y piezas especiales.
Incluye: Replanteo. Colocación y fijación. Colocación del aislamiento. Realización de pruebas de servicio.
Criterio de medición de proyecto: Número de unidades previstas, según documentación gráfica de Proyecto.
Criterio de medición de obra: Se medirá el número de unidades realmente ejecutadas según especificaciones de Proyecto.

| Código | Ud | Descripción | Rendimiento | Precio | Importe |
|---|---|---|---|---|---|
| mt37tof450a | Ud | Material auxiliar para montaje y sujeción a la obra de las tuberías multicapa de polipropileno copolímero random resistente a la temperatura/polipropileno copolímero random con fibra de vidrio/polipropileno copolímero random (PP-RCT/PP-R con fibra de vidrio/PP-R), serie 3,2, de 20 mm de diámetro exterior. (material) | 2.000 | 0.18 | 0.36 |
| mt37tof050le | m | Tubo multicapa de polipropileno copolímero random resistente a la temperatura/polipropileno copolímero random con fibra de vidrio/polipropileno copolímero random (PP-RCT/PP-R con fibra de vidrio/PP-R), de color verde con 3 bandas de color rojo, serie 3,2, Faser-CT "FITTINGS ESTÁNDAR", de 20 mm de diámetro exterior y 2,8 mm de espesor, según UNE-EN ISO 15874-2, con el precio incrementado el 20% en concepto de accesorios y piezas especiales. (material) | 2.000 | 4.50 | 9.00 |
| mt37sve010b | Ud | Válvula de esfera de latón niquelado para roscar de 1/2". (material) | 2.000 | 4.95 | 9.90 |
| mt37www060b | Ud | Filtro retenedor de residuos de latón, con tamiz de acero inoxidable con perforaciones de 0,4 mm de diámetro, con rosca de 1/2", para una presión máxima de trabajo de 16 bar y una temperatura máxima de 110°C. (material) | 1.000 | 4.21 | 4.21 |
| mt37cic020a | Ud | Contador de agua fría, para roscar, de 1/2" de diámetro. (material) | 1.000 | 44.31 | 44.31 |
| mt37svr010a | Ud | Válvula de retención de latón para roscar de 1/2". (material) | 1.000 | 4.30 | 4.30 |
| mt17coe050bc | m | Coquilla de espuma elastomérica, de 16 mm de diámetro interior y 22,0 mm de espesor (equivalente a 25,0 mm de RITE IT 1.2.4.2) mm de espesor, a base de caucho sintético flexible, de estructura celular cerrada. (material) | 2.000 | 6.80 | 13.60 |
| mt17coe110 | l | Adhesivo para coquilla elastomérica. (material) | 0.070 | 19.01 | 1.33 |
| mo004 | h | Oficial 1ª calefactor. (mano de obra) | 0.420 | 22.74 | 9.55 |
| mo103 | h | Ayudante calefactor. (mano de obra) | 0.420 | 20.98 | 8.81 |
| % | % | Costes directos complementarios | 2 % | 105.37 | 2.11 |
|  |  | Costes directos |  |  | 107.48 |
