# Tubería de distribución de agua, para calefacción

- Propiedad del archivo: CYPE INGENIEROS, S.A.
- Formato: FIEBDC-3/2002
- Divisa: EUR
- Costes indirectos: 3.00 %
- IVA: 21.00 %

## I Instalaciones

### IC Calefacción, refrigeración, climatización y A.C.S.

#### ICS Sistemas de conducción de agua

**ICS010** m Tubería de distribución de agua, para calefacción.
Tubería de distribución de agua caliente de calefacción formada por tubo de acero negro estirado sin soldadura, serie M, de 3/8" DN 10 mm de diámetro y 2,3 mm de espesor, una mano de imprimación antioxidante, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt08tan330a | Ud | Material auxiliar para montaje y sujeción a la obra de las tuberías de acero, de 3/8" DN 10 mm. (material) | 1.000 | 0.42 | 0.42 |
| mt08tan015ae | m | Tubo de acero negro estirado sin soldadura, serie M, de 3/8" DN 10 mm de diámetro y 2,3 mm de espesor, según UNE-EN 10255, con el precio incrementado el 20% en concepto de accesorios y piezas especiales. (material) | 1.000 | 6.91 | 6.91 |
| mt27pfi030 | kg | Imprimación antioxidante con poliuretano. (material) | 0.008 | 9.35 | 0.07 |
| mt17coe050cc | m | Coquilla de espuma elastomérica, de 19 mm de diámetro interior y 22,0 mm de espesor (equivalente a 25,0 mm de RITE IT 1.2.4.2) mm de espesor, a base de caucho sintético flexible, de estructura celular cerrada. (material) | 1.000 | 7.11 | 7.11 |
| mt17coe110 | l | Adhesivo para coquilla elastomérica. (material) | 0.020 | 19.01 | 0.38 |
| op00ato010 |  | Atornillador. | 1.000 | 0.00 | 0.00 |
| op00mar010 |  | Martillo. | 1.000 | 0.00 | 0.00 |
| op00tal010 |  | Taladro. | 1.000 | 0.00 | 0.00 |
| mo004 | h | Oficial 1ª calefactor. (mano de obra) | 0.250 | 22.74 | 5.69 |
| mo103 | h | Ayudante calefactor. (mano de obra) | 0.340 | 20.98 | 7.13 |
| % | % | Costes directos complementarios | 2 % | 27.71 | 0.55 |
|  |  | Costes directos |  |  | 28.26 |
