# Tubería de distribución de agua, para calefacción

- Propiedad del archivo: CYPE INGENIEROS, S.A.
- Formato: FIEBDC-3/2002
- Divisa: EUR
- Costes indirectos: 3.00 %
- IVA: 21.00 %

## I Instalaciones

### IC Calefacción, refrigeración, climatización y A.C.S.

#### ICS Sistemas de conducción de agua

**ICS010** m Tubería de distribución de agua, para calefacción.
Tubería de distribución de agua caliente de calefacción formada por tubo de cobre rígido con pared de 2 mm de espesor y 104/108 mm de diámetro, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tca400l | Ud | Material auxiliar para montaje y sujeción a la obra de las tuberías de cobre rígido, de 104/108 mm de diámetro. (material) | 1.000 | 3.48 | 3.48 |
| mt37tca010le | m | Tubo de cobre rígido con pared de 2 mm de espesor y 104/108 mm de diámetro, según UNE-EN 1057, con el precio incrementado el 20% en concepto de accesorios y piezas especiales. (material) | 1.000 | 83.57 | 83.57 |
| mt17coe050ne | m | Coquilla de espuma elastomérica, de 114 mm de diámetro interior y 36,0 mm de espesor (equivalente a 40,0 mm de RITE IT 1.2.4.2) mm de espesor, a base de caucho sintético flexible, de estructura celular cerrada. (material) | 1.000 | 39.93 | 39.93 |
| mt17coe110 | l | Adhesivo para coquilla elastomérica. (material) | 0.175 | 19.01 | 3.33 |
| op00ato010 |  | Atornillador. | 1.000 | 0.00 | 0.00 |
| op00mar010 |  | Martillo. | 1.000 | 0.00 | 0.00 |
| op00tal010 |  | Taladro. | 1.000 | 0.00 | 0.00 |
| mo004 | h | Oficial 1ª calefactor. (mano de obra) | 0.320 | 22.74 | 7.28 |
| mo103 | h | Ayudante calefactor. (mano de obra) | 0.320 | 20.98 | 6.71 |
| % | % | Costes directos complementarios | 2 % | 144.30 | 2.89 |
|  |  | Costes directos |  |  | 147.19 |
