# Tubería de distribución de agua, para calefacción

- Propiedad del archivo: CYPE INGENIEROS, S.A.
- Formato: FIEBDC-3/2002
- Divisa: EUR
- Costes indirectos: 3.00 %
- IVA: 21.00 %

## I Instalaciones

### IC Calefacción, refrigeración, climatización y A.C.S.

#### ICS Sistemas de conducción de agua

**ICS010** m Tubería de distribución de agua, para calefacción.
Tubería de distribución de agua caliente de calefacción formada por tubo de acero negro, con soldadura longitudinal por resistencia eléctrica, serie M, de 5" DN 125 mm de diámetro y 5 mm de espesor, una mano de imprimación antioxidante, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt08tan330l | Ud | Material auxiliar para montaje y sujeción a la obra de las tuberías de acero, de 5" DN 125 mm. (material) | 1.000 | 4.31 | 4.31 |
| mt08tan010ke | m | Tubo de acero negro, con soldadura longitudinal por resistencia eléctrica, serie M, de 5" DN 125 mm de diámetro y 5 mm de espesor, según UNE-EN 10255, con el precio incrementado el 20% en concepto de accesorios y piezas especiales. (material) | 1.000 | 45.72 | 45.72 |
| mt27pfi030 | kg | Imprimación antioxidante con poliuretano. (material) | 0.056 | 9.35 | 0.52 |
| mt17coe050oe | m | Coquilla de espuma elastomérica, de 140 mm de diámetro interior y 36,0 mm de espesor (equivalente a 40,0 mm de RITE IT 1.2.4.2) mm de espesor, a base de caucho sintético flexible, de estructura celular cerrada. (material) | 1.000 | 42.57 | 42.57 |
| mt17coe110 | l | Adhesivo para coquilla elastomérica. (material) | 0.215 | 19.01 | 4.09 |
| op00ato010 |  | Atornillador. | 1.000 | 0.00 | 0.00 |
| op00mar010 |  | Martillo. | 1.000 | 0.00 | 0.00 |
| op00tal010 |  | Taladro. | 1.000 | 0.00 | 0.00 |
| mo004 | h | Oficial 1ª calefactor. (mano de obra) | 0.850 | 22.74 | 19.33 |
| mo103 | h | Ayudante calefactor. (mano de obra) | 1.041 | 20.98 | 21.84 |
| % | % | Costes directos complementarios | 2 % | 138.38 | 2.77 |
|  |  | Costes directos |  |  | 141.15 |
