# Punto de vaciado

- Propiedad del archivo: CYPE INGENIEROS, S.A.
- Formato: FIEBDC-3/2002
- Divisa: EUR
- Costes indirectos: 3.00 %
- IVA: 21.00 %

## I Instalaciones

### IC Calefacción, refrigeración, climatización y A.C.S.

#### ICS Sistemas de conducción de agua

**ICS015** Ud Punto de vaciado.
Punto de vaciado de red de distribución de agua, para sistema de climatización, formado por 2 m de tubo de polibutileno (PB) con barrera de oxígeno (EVOH), serie 5, de 22 mm de diámetro exterior y 2 mm de espesor, colocado superficialmente y válvula de corte. Incluso material auxiliar para montaje y sujeción a la obra, accesorios y piezas especiales.
Incluye: Replanteo. Colocación y fijación. Realización de pruebas de servicio.
Criterio de medición de proyecto: Número de unidades previstas, según documentación gráfica de Proyecto.
Criterio de medición de obra: Se medirá el número de unidades realmente ejecutadas según especificaciones de Proyecto.

| Código | Ud | Descripción | Rendimiento | Precio | Importe |
|---|---|---|---|---|---|
| mt37tps420b | Ud | Material auxiliar para montaje y sujeción a la obra de las tuberías de polibutileno (PB) con barrera de oxígeno (EVOH), de 22 mm de diámetro exterior. (material) | 2.000 | 0.23 | 0.46 |
| mt37tps020be | m | Tubo de polibutileno (PB) con barrera de oxígeno (EVOH), serie 5, de 22 mm de diámetro exterior y 2 mm de espesor, según UNE-EN ISO 15876-2, con el precio incrementado el 20% en concepto de accesorios y piezas especiales. (material) | 2.000 | 5.54 | 11.08 |
| mt37sve010c | Ud | Válvula de esfera de latón niquelado para roscar de 3/4". (material) | 1.000 | 7.30 | 7.30 |
| op00ato010 |  | Atornillador. | 1.000 | 0.00 | 0.00 |
| op00mar010 |  | Martillo. | 1.000 | 0.00 | 0.00 |
| op00tal010 |  | Taladro. | 1.000 | 0.00 | 0.00 |
| mo004 | h | Oficial 1ª calefactor. (mano de obra) | 0.170 | 22.74 | 3.87 |
| mo103 | h | Ayudante calefactor. (mano de obra) | 0.170 | 20.98 | 3.57 |
| % | % | Costes directos complementarios | 2 % | 26.28 | 0.53 |
|  |  | Costes directos |  |  | 26.81 |
