# Tubería para alimentación de agua potable, enterrada

- Propiedad del archivo: CYPE INGENIEROS, S.A.
- Formato: FIEBDC-3/2002
- Divisa: EUR
- Costes indirectos: 3.00 %
- IVA: 21.00 %

## I Instalaciones

### IF Fontanería

#### IFB Tubos de alimentación

**IFB006** m Tubería para alimentación de agua potable, enterrada.
Tubería para alimentación de agua potable, enterrada, formada por tubo de policloruro de vinilo no plastificado (PVC-U), de 90 mm de diámetro exterior, PN=16 atm y 6,7 mm de espesor, con extremo abocardado, para unión encolada, colocado sobre lecho de arena de 10 cm de espesor, en el fondo de la zanja previamente excavada, debidamente compactada y nivelada con pisón vibrante de guiado manual, relleno lateral compactando hasta los riñones y posterior relleno con la misma arena hasta 10 cm por encima de la generatriz superior de la tubería. Incluso accesorios y piezas especiales.
Criterio de valoración económica: El precio no incluye la excavación ni el relleno del trasdós.
Incluye: Replanteo y trazado. Eliminación de las tierras sueltas del fondo de la excavación. Vertido de la arena en el fondo de la zanja. Colocación de la tubería. Ejecución del relleno envolvente. Realización de pruebas de servicio.
Criterio de medición de proyecto: Longitud medida según documentación gráfica de Proyecto.
Criterio de medición de obra: Se medirá la longitud realmente ejecutada según especificaciones de Proyecto.

| Código | Ud | Descripción | Rendimiento | Precio | Importe |
|---|---|---|---|---|---|
| mt01ara010a | m³ | Arena con granulometría de 0 a 5 mm de diámetro, limpia. (material) | 0.110 | 14.30 | 1.57 |
| mt37tvq010cig | m | Tubo de policloruro de vinilo no plastificado (PVC-U), de 90 mm de diámetro exterior, PN=16 atm y 6,7 mm de espesor, con extremo abocardado, para unión encolada, según UNE-EN 1452, con el precio incrementado el 30% en concepto de accesorios y piezas especiales. (material) | 1.000 | 19.94 | 19.94 |
| mo020 | h | Oficial 1ª construcción. (mano de obra) | 0.033 | 22.13 | 0.73 |
| mo113 | h | Peón ordinario construcción. (mano de obra) | 0.033 | 20.78 | 0.69 |
| mo008 | h | Oficial 1ª fontanero. (mano de obra) | 0.110 | 22.74 | 2.50 |
| mo107 | h | Ayudante fontanero. (mano de obra) | 0.110 | 20.98 | 2.31 |
| % | % | Costes directos complementarios | 2 % | 27.74 | 0.55 |
|  |  | Costes directos |  |  | 28.29 |
