# Llave de paso

- Propiedad del archivo: CYPE INGENIEROS, S.A.
- Formato: FIEBDC-3/2002
- Divisa: EUR
- Costes indirectos: 3.00 %
- IVA: 21.00 %

## I Instalaciones

### IF Fontanería

#### IFI Instalación interior

**IFI008** Ud Llave de paso.
Válvula de esfera de acero inoxidable clase 1.4401 según UNE-EN 10088-1 (AISI 304), de dos piezas, para roscar, de 1/2", con mando de palanca, PN=40 bar y temperatura de servicio desde -25°C (excluyendo congelación) hasta 180°C.
Incluye: Replanteo. Conexión de la válvula a los tubos. Comprobación de su correcto funcionamiento.
Criterio de medición de proyecto: Número de unidades previstas, según documentación gráfica de Proyecto.
Criterio de medición de obra: Se medirá el número de unidades realmente ejecutadas según especificaciones de Proyecto.

| Código | Ud | Descripción | Rendimiento | Precio | Importe |
|---|---|---|---|---|---|
| mt37sve100a | Ud | Válvula de esfera, para roscar, de 1/2", PN=40 bar y temperatura de servicio desde -25°C (excluyendo congelación) hasta 180°C, formada por cuerpo de acero inoxidable clase 1.4401 según UNE-EN 10088-1 (AISI 304), de dos piezas, mando de palanca de acero inoxidable AISI 304 con sistema de bloqueo, asientos del obturador y sistema de tuerca de prensa de PTFE que permite el reapriete, según UNE-EN 13828. (material) | 1.000 | 12.22 | 12.22 |
| mt37www010 | Ud | Material auxiliar para instalaciones de fontanería. (material) | 1.000 | 1.40 | 1.40 |
| mo008 | h | Oficial 1ª fontanero. (mano de obra) | 0.100 | 22.74 | 2.27 |
| mo107 | h | Ayudante fontanero. (mano de obra) | 0.100 | 20.98 | 2.10 |
| % | % | Costes directos complementarios | 2 % | 17.99 | 0.36 |
|  |  | Costes directos |  |  | 18.35 |
