# Instalación interior para galería

- Propiedad del archivo: CYPE INGENIEROS, S.A.
- Formato: FIEBDC-3/2002
- Divisa: EUR
- Costes indirectos: 3.00 %
- IVA: 21.00 %

## I Instalaciones

### IF Fontanería

#### IFI Instalación interior

**IFI013** Ud Instalación interior para galería.
Instalación interior de fontanería para galería con dotación para: lavadero, toma y llave de paso para lavadora, realizada con tubo de polipropileno copolímero random (PP-R), de color verde, SDR7,4, serie 3,2, "JIMTEN", para la red de agua fría y caliente que conecta la derivación particular o una de sus ramificaciones con cada uno de los aparatos sanitarios, con los diámetros necesarios para cada punto de servicio. Incluso llaves de paso de cuarto húmedo para el corte del suministro de agua, de polipropileno copolímero random (PP-R), material auxiliar para montaje y sujeción a la obra, derivación particular, accesorios de derivaciones.
Criterio de valoración económica: El precio no incluye las ayudas de albañilería para instalaciones.
Incluye: Replanteo. Colocación y fijación de tuberías y llaves. Realización de pruebas de servicio.
Criterio de medición de proyecto: Número de unidades previstas, según documentación gráfica de Proyecto.
Criterio de medición de obra: Se medirá el número de unidades realmente ejecutadas según especificaciones de Proyecto.

| Código | Ud | Descripción | Rendimiento | Precio | Importe |
|---|---|---|---|---|---|
| mt37tpj400i | Ud | Material auxiliar para montaje y sujeción a la obra de las tuberías de polipropileno copolímero random (PP-R), SDR7,4, serie 3,2, "JIMTEN", de 20 mm de diámetro exterior. (material) | 16.100 | 0.12 | 1.93 |
| mt37tpj010big | m | Tubo de polipropileno copolímero random (PP-R), de color verde, SDR7,4, serie 3,2, "JIMTEN", de 20 mm de diámetro exterior y 2,8 mm de espesor, según UNE-EN ISO 15874-2, con el precio incrementado el 30% en concepto de accesorios y piezas especiales. (material) | 16.100 | 3.20 | 51.52 |
| mt37avj020a | Ud | Válvula de asiento de polipropileno copolímero random (PP-R), "JIMTEN", de 20 mm de diámetro, con maneta de 90 mm de altura y embellecedor cromado. (material) | 2.000 | 37.76 | 75.52 |
| mt31gcg070a | Ud | Llave de paso para lavadora o lavavajillas, para roscar, gama básica, de 1/2" de diámetro. (material) | 1.000 | 25.61 | 25.61 |
| op00ato010 |  | Atornillador. | 1.000 | 0.00 | 0.00 |
| op00mar010 |  | Martillo. | 1.000 | 0.00 | 0.00 |
| op00tal010 |  | Taladro. | 1.000 | 0.00 | 0.00 |
| mo008 | h | Oficial 1ª fontanero. (mano de obra) | 3.140 | 22.74 | 71.40 |
| mo107 | h | Ayudante fontanero. (mano de obra) | 3.140 | 20.98 | 65.88 |
| % | % | Costes directos complementarios | 2 % | 291.86 | 5.84 |
|  |  | Costes directos |  |  | 297.70 |
