# Válvula de corte

- Propiedad del archivo: CYPE INGENIEROS, S.A.
- Formato: FIEBDC-3/2002
- Divisa: EUR
- Costes indirectos: 3.00 %
- IVA: 21.00 %

## I Instalaciones

### IF Fontanería

#### IFW Elementos

**IFW010** Ud Válvula de corte.
Válvula de esfera de policloruro de vinilo clorado (PVC-C), "JIMTEN", de 32 mm de diámetro, para unión encolada.
Incluye: Replanteo. Colocación, conexionado y comprobación de su correcto funcionamiento.
Criterio de medición de proyecto: Número de unidades previstas, según documentación gráfica de Proyecto.
Criterio de medición de obra: Se medirá el número de unidades realmente ejecutadas según especificaciones de Proyecto.

| Código | Ud | Descripción | Rendimiento | Precio | Importe |
|---|---|---|---|---|---|
| mt37avj010n | Ud | Válvula de esfera de policloruro de vinilo clorado (PVC-C), "JIMTEN", de 32 mm de diámetro, para unión encolada. (material) | 1.000 | 103.25 | 103.25 |
| mt37www010 | Ud | Material auxiliar para instalaciones de fontanería. (material) | 1.000 | 1.40 | 1.40 |
| mo008 | h | Oficial 1ª fontanero. (mano de obra) | 0.242 | 22.74 | 5.50 |
| mo107 | h | Ayudante fontanero. (mano de obra) | 0.242 | 20.98 | 5.08 |
| % | % | Costes directos complementarios | 2 % | 115.23 | 2.30 |
|  |  | Costes directos |  |  | 117.53 |
