# Válvula de corte

- Propiedad del archivo: CYPE INGENIEROS, S.A.
- Formato: FIEBDC-3/2002
- Divisa: EUR
- Costes indirectos: 3.00 %
- IVA: 21.00 %

## I Instalaciones

### IF Fontanería

#### IFW Elementos

**IFW010** Ud Válvula de corte.
Válvula de asiento de polipropileno copolímero random (PP-R), de 20 mm de diámetro.
Incluye: Replanteo. Colocación, conexionado y comprobación de su correcto funcionamiento.
Criterio de medición de proyecto: Número de unidades previstas, según documentación gráfica de Proyecto.
Criterio de medición de obra: Se medirá el número de unidades realmente ejecutadas según especificaciones de Proyecto.

| Código | Ud | Descripción | Rendimiento | Precio | Importe |
|---|---|---|---|---|---|
| mt37avg102aa | Ud | Válvula de asiento de polipropileno copolímero random (PP-R), de 20 mm de diámetro. (material) | 1.000 | 28.84 | 28.84 |
| mt37www010 | Ud | Material auxiliar para instalaciones de fontanería. (material) | 1.000 | 1.40 | 1.40 |
| mo008 | h | Oficial 1ª fontanero. (mano de obra) | 0.142 | 22.74 | 3.23 |
| mo107 | h | Ayudante fontanero. (mano de obra) | 0.142 | 20.98 | 2.98 |
| % | % | Costes directos complementarios | 2 % | 36.45 | 0.73 |
|  |  | Costes directos |  |  | 37.18 |
