# Tubería de polipropileno copolímero random (PP-R), "JIMTEN"

- Propiedad del archivo: CYPE INGENIEROS, S.A.
- Formato: FIEBDC-3/2002
- Divisa: EUR
- Costes indirectos: 3.00 %
- IVA: 21.00 %

## I Instalaciones

### IH Tuberías para fluidos

#### IHP Tuberías de polipropileno

**IHP114** m Tubería de polipropileno copolímero random (PP-R), "JIMTEN".
Tubería formada por tubo de polipropileno copolímero random (PP-R), de color verde con 4 bandas de color azul, SDR11, serie 5, "JIMTEN", de 32 mm de diámetro exterior y 2,9 mm de espesor. Instalación empotrada. Incluso material auxiliar para montaje y sujeción a la obra, accesorios y piezas especiales.
Criterio de valoración económica: El precio no incluye las ayudas de albañilería para instalaciones.
Incluye: Replanteo. Colocación y fijación de tubos, accesorios y piezas especiales. Realización de pruebas de servicio.
Criterio de medición de proyecto: Longitud medida según documentación gráfica de Proyecto.
Criterio de medición de obra: Se medirá la longitud realmente ejecutada según especificaciones de Proyecto.

| Código | Ud | Descripción | Rendimiento | Precio | Importe |
|---|---|---|---|---|---|
| mt37tpj400a | Ud | Material auxiliar para montaje y sujeción a la obra de las tuberías de polipropileno copolímero random (PP-R), SDR11, serie 5, "JIMTEN", de 32 mm de diámetro exterior. (material) | 0.400 | 0.27 | 0.11 |
| mt37tpj010aag | m | Tubo de polipropileno copolímero random (PP-R), de color verde con 4 bandas de color azul, SDR11, serie 5, "JIMTEN", de 32 mm de diámetro exterior y 2,9 mm de espesor, según UNE-EN ISO 15874-2, con el precio incrementado el 30% en concepto de accesorios y piezas especiales. (material) | 1.000 | 7.01 | 7.01 |
| op00ato010 |  | Atornillador. | 1.000 | 0.00 | 0.00 |
| op00mar010 |  | Martillo. | 1.000 | 0.00 | 0.00 |
| op00tal010 |  | Taladro. | 1.000 | 0.00 | 0.00 |
| mo008 | h | Oficial 1ª fontanero. (mano de obra) | 0.060 | 22.74 | 1.36 |
| mo107 | h | Ayudante fontanero. (mano de obra) | 0.060 | 20.98 | 1.26 |
| % | % | Costes directos complementarios | 2 % | 9.74 | 0.19 |
|  |  | Costes directos |  |  | 9.93 |
