# Red de pequeña evacuación, colocada superficialmente

- Propiedad del archivo: CYPE INGENIEROS, S.A.
- Formato: FIEBDC-3/2002
- Divisa: EUR
- Costes indirectos: 3.00 %
- IVA: 21.00 %

## I Instalaciones

### IS Evacuación de aguas

#### ISD Derivaciones individuales

**ISD004** m Red de pequeña evacuación, colocada superficialmente.
Red de pequeña evacuación, con resistencia al fuego, colocada superficialmente y fijada al paramento, formada por tubo de PVC, multicapa, de 32 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tiq011a | Ud | Material auxiliar para montaje y sujeción a la obra de las tuberías multicapa de PVC, de 32 mm de diámetro y 5 m de longitud nominal. (material) | 1.000 | 0.14 | 0.14 |
| mt36tiq010ac | m | Tubo multicapa de PVC, según UNE-EN 1453-1, resistente al fuego (reacción al fuego clase B-s1, d0 según UNE-EN 13501-1), de 32 mm de diámetro y 3 mm de espesor, color gris RAL 7037, 5 m de longitud nominal, junta pegada, con el precio incrementado el 10% en concepto de accesorios y piezas especiales. (material) | 1.050 | 3.17 | 3.33 |
| mt36tiq012a | l | Líquido limpiador para pegado mediante adhesivo de tubos y accesorios de PVC. (material) | 0.020 | 36.66 | 0.73 |
| mt36tiq013a | kg | Adhesivo para tubos y accesorios de PVC. (material) | 0.010 | 46.72 | 0.47 |
| op00ato010 |  | Atornillador. | 1.000 | 0.00 | 0.00 |
| op00mar010 |  | Martillo. | 1.000 | 0.00 | 0.00 |
| op00tal010 |  | Taladro. | 1.000 | 0.00 | 0.00 |
| mo008 | h | Oficial 1ª fontanero. (mano de obra) | 0.080 | 22.74 | 1.82 |
| mo107 | h | Ayudante fontanero. (mano de obra) | 0.040 | 20.98 | 0.84 |
| % | % | Costes directos complementarios | 2 % | 7.33 | 0.15 |
|  |  | Costes directos |  |  | 7.48 |
