# Revestimiento exterior de fachada ventilada, de lamas de madera termotratada. Sistema "LUNAWOOD"

- Propiedad del archivo: CYPE Ingenieros S.A.
- Formato: FIEBDC-3/2016
- Programa: Generador de precios de la construcción. CYPE Ingenieros, S.A.
- Fecha: 18/05/2024
- Divisa: EUR
- Costes indirectos: 3 %
- IVA: 21 %

## F Fachadas y particiones

### FA Fachadas ventiladas

#### FAZ Revestimiento exterior de lamas o listones de madera

**FAZ025** m² Revestimiento exterior de fachada ventilada, de lamas de madera termotratada. Sistema "LUNAWOOD".
Revestimiento exterior de fachada ventilada, de lamas de madera termotratada Thermowood®, grupo botánico coníferas, procedente del Norte y Nordeste de Europa, con certificado PEFC, de sección rectangular, con los bordes machihembrados, Luna Triple Shadow 32x140 "LUNAWOOD", de 140x32 mm, de hasta 5400 mm de longitud, con clase de uso 3.1, según UNE-EN 335, con resistencia al fuego D-s2, d0, según UNE-EN 13501-1; colocación en posición vertical con tornillos autorroscantes de acero inoxidable, sobre subestructura soporte formada por enrastrelado doble, compuesto por rastreles verticales de 32x100 mm, con una separación de 600 mm, fijados a soporte de madera con tornillos de acero al carbono y rastreles horizontales de 25x100 mm, con una separación de 600 mm, fijados con tornillos de acero al carbono, de madera de pino pinaster (Pinus pinaster), tratada en autoclave, con clase de uso 4, según UNE-EN 335.
Criterio de valoración económica: El precio no incluye el aislamiento térmico.
Incluye: Limpieza y preparación de la superficie soporte. Replanteo de las juntas de dilatación y paños de trabajo. Replanteo sobre el paramento de los rastreles. Colocación y fijación de los rastreles. Preparación del revestimiento. Aplomado, nivelación y alineación del revestimiento. Fijación de las lamas a los rastreles. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt07mee203fB | m | Rastrel de 30x50 mm de sección, de madera de pino pinaster (Pinus pinaster), tratada en autoclave, con clase de uso 4, según UNE-EN 335, acabado cepillado, con humedad inferior al 20%. (material) | 1.7 | 1.6 | 2.720 |
| mt07emr411aa | Ud | Tornillo de 5 mm de diámetro y 50 mm de longitud, de acero al carbono, para uso exterior. (material) | 9 | 0.08 | 0.720 |
| mt07mee203fb | m | Rastrel de 25x50 mm de sección, de madera de pino pinaster (Pinus pinaster), tratada en autoclave, con clase de uso 4, según UNE-EN 335, acabado cepillado, con humedad inferior al 20%. (material) | 1.7 | 1.33 | 2.261 |
| mt22blu010arb | m² | Lamas de madera termotratada Thermowood®, grupo botánico coníferas, procedente del Norte y Nordeste de Europa, con certificado PEFC, de sección rectangular, con los bordes machihembrados, Luna Triple Shadow 32x140 "LUNAWOOD", de 140x32 mm, de hasta 5400 mm de longitud, con clase de uso 3.1, según UNE-EN 335, con resistencia al fuego D-s2, d0, según UNE-EN 13501-1, corte en taller, para montaje en obra, con tornillos autorroscantes de acero inoxidable para la fijación del revestimiento a la subestructura soporte; con el precio incrementado el 5% en concepto de piezas especiales para la resolución de puntos singulares. (material) | 1.05 | 92.11 | 96.716 |
| mo011 | h | Oficial 1ª montador. (mano de obra) | 0.9 | 22.74 | 20.466 |
| mo080 | h | Ayudante montador. (mano de obra) | 0.9 | 21.02 | 18.918 |
| % | % | Costes directos complementarios | 2 % | 141.801 | 2.836 |
|  |  | Costes directos |  |  | 144.637 |

Residuos:
- colocación: mt07mee203fB; factor de residuo 0.0139855
- colocación: mt07emr411aa Tornillo de 5 mm de diámetro y 50 mm de longitud, de acero al carbono, para uso exterior; factor de residuo 0.00512195
- colocación: mt07mee203fb; factor de residuo 0.014
- colocación: mt22blu010arb; factor de residuo 0.007

## Recursos

**mt07mee203fB** m Rastrel de 30x50 mm de sección
Datos técnicos: Coste energético 52.045 MJ; Emisión de CO2 -0.821 kg; Código LER 17 02 01; Masa del elemento 0.62 kg; Volumen 0.000564 m3
Residuos:
- embalaje: re170203 Plástico. (componente de residuo); rendimiento 0.002 kg; Código LER 17 02 03; Masa del elemento 1 kg; Volumen 0.001667 m3

**mt07emr411aa** Ud Tornillo de 5 mm de diámetro y 50 mm de longitud, de acero al carbono, para uso exterior
Datos técnicos: Coste energético 0.041 MJ; Emisión de CO2 0.003 kg; Código LER 17 04 05; Masa del elemento 0.0041 kg; Volumen 0.000002 m3
Residuos:
- embalaje: re150101 Envases de papel y cartón. (componente de residuo); rendimiento 0.001 kg; Código LER 15 01 01; Masa del elemento 1 kg; Volumen 0.001333 m3

**mt07mee203fb** m Rastrel de 25x50 mm de sección
Datos técnicos: Coste energético 43.681 MJ; Emisión de CO2 -0.687 kg; Código LER 17 02 01; Masa del elemento 0.52 kg; Volumen 0.000473 m3
Residuos:
- embalaje: re170203 Plástico; rendimiento 0.002 kg

**mt22blu010arb** m² Lamas de madera termotratada Thermowood®
Datos técnicos: Coste energético 1454.869 MJ; Emisión de CO2 -10.780 kg; Código LER 17 02 01; Masa del elemento 12.48 kg; Volumen 0.011345 m3
Residuos:
- embalaje: re170203 Plástico; rendimiento 0.042 kg
