# Revestimiento exterior de fachada ventilada, de lamas de madera termotratada. Sistema "LUNAWOOD"

- Propiedad del archivo: CYPE INGENIEROS, S.A.
- Formato: FIEBDC-3/2002
- Divisa: EUR
- Costes indirectos: 3.00 %
- IVA: 21.00 %

## F Fachadas y particiones

### FA Fachadas ventiladas

#### FAZ Revestimiento exterior de lamas o listones de madera

**FAZ025** m² Revestimiento exterior de fachada ventilada, de lamas de madera termotratada. Sistema "LUNAWOOD".
Revestimiento exterior de fachada ventilada, de lamas de madera termotratada Thermowood®, lacado color gris, grupo botánico coníferas, procedente del Norte y Nordeste de Europa, con certificado PEFC, de sección rectangular, con los bordes machihembrados, Luna TGV 19x140 "LUNAWOOD", de 140x19 mm, de hasta 5100 mm de longitud, con clase de uso 3.1, según UNE-EN 335, con resistencia al fuego D-s2, d0, según UNE-EN 13501-1; colocación en posición horizontal con clavos de acero inoxidable, sobre subestructura soporte formada por rastrel de 46x46 mm de sección, de madera de pino pinaster (Pinus pinaster), tratada en autoclave, con clase de uso 4, según UNE-EN 335, con una separación de 600 mm, fijados a soporte de madera con tornillos de acero al carbono. Incluso cinta autoadhesiva, cinta autoadhesiva, de goma butílica.
Criterio de valoración económica: El precio no incluye el aislamiento térmico.
Incluye: Limpieza y preparación de la superficie soporte. Replanteo de las juntas de dilatación y paños de trabajo. Replanteo sobre el paramento de los rastreles. Colocación y fijación de los rastreles. Preparación del revestimiento. Aplomado, nivelación y alineación del revestimiento. Fijación de las lamas a los rastreles. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt07mee203fA | m | Rastrel de 46x46 mm de sección, de madera de pino pinaster (Pinus pinaster), tratada en autoclave, con clase de uso 4, según UNE-EN 335, acabado cepillado, con humedad inferior al 20%. (material) | 1.700 | 2.25 | 3.83 |
| mt15pdr080a | m | Cinta autoadhesiva, de goma butílica, de 1 mm de espesor y 50 mm de anchura, rango de temperatura de trabajo de -30 a 80°C, para aplicar en interiores y exteriores, para el sellado de los orificios formados en el clavado de elementos de madera, suministrada en rollos de 15 m de longitud. (material) | 1.700 | 2.20 | 3.74 |
| mt07emr411ad | Ud | Tornillo de 5 mm de diámetro y 80 mm de longitud, de acero al carbono, para uso exterior. (material) | 6.000 | 0.13 | 0.78 |
| mt22blu010kGb | m² | Lamas de madera termotratada Thermowood®, lacado color gris, grupo botánico coníferas, procedente del Norte y Nordeste de Europa, con certificado PEFC, de sección rectangular, con los bordes machihembrados, Luna TGV 19x140 "LUNAWOOD", de 140x19 mm, de hasta 5100 mm de longitud, con clase de uso 3.1, según UNE-EN 335, con resistencia al fuego D-s2, d0, según UNE-EN 13501-1, corte en taller, para montaje en obra, con clavos de acero inoxidable para la fijación del revestimiento a la subestructura soporte; con el precio incrementado el 5% en concepto de piezas especiales para la resolución de puntos singulares. (material) | 1.050 | 48.30 | 50.72 |
| mo011 | h | Oficial 1ª montador. (mano de obra) | 0.756 | 22.74 | 17.19 |
| mo080 | h | Ayudante montador. (mano de obra) | 0.756 | 21.02 | 15.89 |
| % | % | Costes directos complementarios | 2 % | 92.15 | 1.84 |
|  |  | Costes directos |  |  | 93.99 |
