# Junta de dilatación en cubierta plana transitable, no ventilada. Impermeabilización con láminas de poliolefinas

- Propiedad del archivo: CYPE Ingenieros S.A.
- Formato: FIEBDC-3/2016
- Programa: Generador de precios de la construcción. CYPE Ingenieros, S.A.
- Fecha: 17/05/2024
- Divisa: EUR
- Costes indirectos: 3 %
- IVA: 21 %

## Q Cubiertas

### QA Planas transitables, no ventiladas

#### QAF Puntos singulares

**QAF011** m Junta de dilatación en cubierta plana transitable, no ventilada. Impermeabilización con láminas de poliolefinas.
Junta de dilatación en cubierta plana transitable, no ventilada, con solado fijo, tipo convencional. Impermeabilización: banda de refuerzo realizada con lámina impermeabilizante flexible de polietileno, MC Plan 307 SD "MC", con ambas caras revestidas de geotextil no tejido, de 0,5 mm de espesor y 285 g/m², de 50 cm de anchura, fijada al soporte con adhesivo cementoso mejorado, C2 TE S1, formando un fuelle sin adherir en la zona de la junta; fondo de juntas para sellado en cordones de polietileno expandido, de 20 mm de diámetro; y banda de terminación realizada con lámina impermeabilizante flexible de polietileno, MC Plan 307 SD "MC", con ambas caras revestidas de geotextil no tejido, de 0,5 mm de espesor y 285 g/m², de 50 cm de anchura fijada a la impermeabilización continua de la cubierta, con adhesivo cementoso mejorado, C2 TE S1, formando un fuelle sin adherir en la zona de la junta, sobre el cordón de relleno.
Incluye: Limpieza y preparación de la superficie. Colocación de la banda de refuerzo con adhesivo cementoso. Colocación del cordón de relleno en el interior de la junta. Colocación de la banda de terminación con adhesivo cementoso.
Criterio de medición de proyecto: Longitud medida en proyección horizontal, según documentación gráfica de Proyecto.
Criterio de medición de obra: Se medirá, en proyección horizontal, la longitud realmente ejecutada según especificaciones de Proyecto.

| Código | Ud | Descripción | Rendimiento | Precio | Importe |
|---|---|---|---|---|---|
| mt09mcm060a | kg | Adhesivo cementoso mejorado, C2 TE S1, según UNE-EN 12004, deformable, con deslizamiento reducido y tiempo abierto ampliado, color gris, a base de cemento, áridos de granulometría fina, resinas sintéticas y aditivos especiales, con propiedades tixotrópicas y de endurecimiento sin retracción. (material) | 2.4 | 0.83 | 1.992 |
| mt15mcp010a | m² | Lámina impermeabilizante flexible de polietileno, MC Plan 307 SD "MC", con ambas caras revestidas de geotextil no tejido, de 0,5 mm de espesor y 285 g/m², Euroclase E de reacción al fuego, según UNE-EN 13501-1, suministrada en rollos de 5 m de longitud y 1 m de anchura. (material) | 0.5 | 14.9 | 7.450 |
| mt15sja030bb | m | Fondo de juntas para sellado en cordones de polietileno expandido, de 20 mm de diámetro, para limitar la profundidad de la junta de dilatación. (material) | 1.05 | 0.24 | 0.252 |
| mt15mcp010b | m² | Lámina impermeabilizante flexible de polietileno, MC Plan 307 SD "MC", con ambas caras revestidas de geotextil no tejido, de 0,5 mm de espesor y 285 g/m², Euroclase E de reacción al fuego, según UNE-EN 13501-1, suministrada en rollos de 10 m de longitud y 1 m de anchura. (material) | 0.5 | 14.2 | 7.100 |
| mo029 | h | Oficial 1ª aplicador de láminas impermeabilizantes. (mano de obra) | 0.109 | 22.13 | 2.412 |
| mo067 | h | Ayudante aplicador de láminas impermeabilizantes. (mano de obra) | 0.109 | 21.02 | 2.291 |
| % | % | Costes directos complementarios | 2 % | 21.497 | 0.430 |
|  |  | Costes directos |  |  | 21.927 |

Residuos:
- colocación: mt09mcm060a; factor de residuo 0.07
- colocación: mt15mcp010a; factor de residuo 0.0386386
- colocación: mt15sja030bb; factor de residuo 0.044
- colocación: mt15mcp010b; factor de residuo 0.0403193

## Recursos

**mt09mcm060a** kg Adhesivo cementoso mejorado
Datos técnicos: Coste energético 3.871 MJ; Emisión de CO2 0.344 kg; Código LER 17 09 04; Masa del elemento 1 kg; Volumen 0.000667 m3
Residuos:
- embalaje: re170203 Plástico. (componente de residuo); rendimiento 0.003 kg; Código LER 17 02 03; Masa del elemento 1 kg; Volumen 0.001667 m3

**mt15mcp010a** m² Lámina impermeabilizante flexible de polietileno
Datos técnicos: Coste energético 42.071 MJ; Emisión de CO2 1.535 kg; Código LER 17 06 04; Masa del elemento 0.285 kg; Volumen 0.000475 m3
Residuos:
- embalaje: re170203 Plástico; rendimiento 0.031 kg

**mt15sja030bb** m Fondo de juntas para sellado en cordones de polietileno expandido
Datos técnicos: Coste energético 8.448 MJ; Emisión de CO2 0.033 kg; Código LER 17 02 03; Masa del elemento 0.022 kg; Volumen 0.000037 m3
Residuos:
- embalaje: re170201 Madera. (componente de residuo); rendimiento 0.04 kg; Código LER 17 02 01; Masa del elemento 1 kg; Volumen 0.000909 m3

**mt15mcp010b** m² Lámina impermeabilizante flexible de polietileno
Datos técnicos: Coste energético 42.017 MJ; Emisión de CO2 1.532 kg; Código LER 17 06 04; Masa del elemento 0.285 kg; Volumen 0.000475 m3
Residuos:
- embalaje: re170203 Plástico; rendimiento 0.031 kg
