# Tabique de placas de yeso laminado. Sistema "PLADUR"

- Propiedad del archivo: CYPE Ingenieros S.A.
- Formato: FIEBDC-3/2016
- Programa: Generador de precios de la construcción. CYPE Ingenieros, S.A.
- Fecha: 19/05/2024
- Divisa: EUR
- Costes indirectos: 3 %
- IVA: 21 %

## F Fachadas y particiones

### FB Tabiquería de entramado autoportante

#### FBY De placas de yeso laminado

**FBY150** m² Tabique de placas de yeso laminado. Sistema "PLADUR".
Tabique especial sistema 146/400 (48-35+e+48-35) 2LM "PLADUR" (4 estándar), de 146 mm de espesor total, con nivel de calidad del acabado Q2, formado por una estructura doble sin arriostrar de perfiles de chapa de acero galvanizado de 48-35 + 48-35 mm de anchura, a base de montantes (elementos verticales) separados 400 mm entre sí, con disposición normal "N" y canales (elementos horizontales), a la que se atornillan cuatro placas en total (dos placas tipo estándar en cada cara, de 12,5 mm de espesor cada placa); aislamiento acústico mediante panel semirrígido de lana mineral, espesor 45 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020b | m | Banda estanca autoadhesiva de espuma de poliuretano de celdas cerradas "PLADUR", de 3 mm de espesor y 46 mm de anchura, resistencia térmica 0,10 m²K/W, conductividad térmica 0,034 W/(mK). (material) | 3.44 | 0.22 | 0.757 |
| mt12pfp010ab | m | Canal C 48/30 "PLADUR", de 48 mm de anchura, de acero galvanizado Z1 (Z140), según UNE-EN 14195. (material) | 1.9 | 1.22 | 2.318 |
| mt12pfp020b | m | Montante M 48/35 "PLADUR", de 48 mm de anchura, de acero galvanizado Z1 (Z140), según UNE-EN 14195. (material) | 7 | 1.45 | 10.150 |
| mt16lra060b | m² | Panel semirrígido de lana mineral, espesor 45 mm, según UNE-EN 13162, Euroclase A1 de reacción al fuego según UNE-EN 13501-1 y factor de resistencia a la difusión del vapor de agua 1. (material) | 2.1 | 5.74 | 12.054 |
| mt12psp010aaa | m² | Placa de yeso laminado A / UNE-EN 520 - 1200 / 3200 / 12,5 / con los bordes longitudinales afinados, estándar N "PLADUR", Euroclase A2-s1, d0 de reacción al fuego, según UNE-EN 13501-1. (material) | 4.2 | 5.17 | 21.714 |
| mt12ptp010ag | Ud | Tornillo autorroscante de acero revestido con fosfatos, PM 3,5x25 "PLADUR", con cabeza de trompeta y punta afilada; para la fijación de placas de yeso laminado a perfiles metálicos de hasta 0,75 mm de espesor. (material) | 21 | 0.01 | 0.210 |
| mt12ptp010af | Ud | Tornillo autorroscante de acero revestido con fosfatos, PM 3,5x35 "PLADUR", con cabeza de trompeta y punta afilada; para la fijación de placas de yeso laminado a perfiles metálicos de hasta 0,75 mm de espesor. (material) | 42 | 0.01 | 0.420 |
| mt12ptp010ch | Ud | Tornillo autoperforante de acero cincado, MM 3,5x9,5 "PLADUR", de cabeza redonda y punta de broca; para la unión de perfiles metálicos de hasta 2,25 mm de espesor. (material) | 3 | 0.01 | 0.030 |
| mt12pep010pa | kg | Pasta de secado en polvo JN "PLADUR", 3A, color blanco, Euroclase A2-s1, d0 de reacción al fuego, según UNE-EN 13501-1, rango de temperatura de trabajo de 5 a 35°C, para aplicación manual con cinta de juntas, según UNE-EN 13963. (material) | 1.282 | 0.89 | 1.141 |
| mt12pip010aa | m | Cinta microperforada de papel "PLADUR", de 51 mm de anchura y 0,215 mm de espesor, según UNE-EN 13963. (material) | 6.3 | 0.04 | 0.252 |
| mt12pip010ea | m | Cinta microperforada de papel con refuerzo metálico "PLADUR", de 50 mm de anchura y 0,215 mm de espesor, según UNE-EN 14353. (material) | 0.3 | 0.38 | 0.114 |
| mo053 | h | Oficial 1ª montador de prefabricados interiores. (mano de obra) | 0.388 | 22.74 | 8.823 |
| mo100 | h | Ayudante montador de prefabricados interiores. (mano de obra) | 0.388 | 21.02 | 8.156 |
| % | % | Costes directos complementarios | 2 % | 66.139 | 1.323 |
|  |  | Costes directos |  |  | 67.462 |

Residuos:
- colocación: mt12pip020b; factor de residuo 0.06
- colocación: mt12pfp010ab Canal C 48/30 "PLADUR", de 48 mm de anchura, de acero galvanizado Z1 (Z140), según UNE-EN 14195; factor de residuo 0.0188
- colocación: mt12pfp020b Montante M 48/35 "PLADUR", de 48 mm de anchura, de acero galvanizado Z1 (Z140), según UNE-EN 14195; factor de residuo 0.0182051
- colocación: mt16lra060b; factor de residuo 0.048
- colocación: mt12psp010aaa; factor de residuo 0.018
- colocación: mt12pep010pa; factor de residuo 0.03
- colocación: mt12pip010aa Cinta microperforada de papel "PLADUR", de 51 mm de anchura y 0,215 mm de espesor, según UNE-EN 13963; factor de residuo 0.0440299
- colocación: mt12pip010ea; factor de residuo 0.0439394

## Recursos

**mt12pip020b** m Banda estanca autoadhesiva de espuma de poliuretano de celdas cerradas "PLADUR"
Datos técnicos: Coste energético 1.495 MJ; Emisión de CO2 0.073 kg; Código LER 17 06 04; Masa del elemento 0.0097 kg; Volumen 0.000016 m3
Residuos:
- embalaje: re170203 Plástico. (componente de residuo); rendimiento 0.001 kg; Código LER 17 02 03; Masa del elemento 1 kg; Volumen 0.001667 m3

**mt12pfp010ab** m Canal C 48/30 "PLADUR", de 48 mm de anchura, de acero galvanizado Z1 (Z140), según UNE-EN 14195
Datos técnicos: Coste energético 14.659 MJ; Emisión de CO2 1.140 kg; Código LER 17 04 05; Masa del elemento 0.45 kg; Volumen 0.000214 m3
Residuos:
- embalaje: re170203 Plástico; rendimiento 0.005 kg

**mt12pfp020b** m Montante M 48/35 "PLADUR", de 48 mm de anchura, de acero galvanizado Z1 (Z140), según UNE-EN 14195
Datos técnicos: Coste energético 17.560 MJ; Emisión de CO2 1.346 kg; Código LER 17 04 05; Masa del elemento 0.59 kg; Volumen 0.000281 m3
Residuos:
- embalaje: re170203 Plástico; rendimiento 0.005 kg

**mt16lra060b** m² Panel semirrígido de lana mineral
Datos técnicos: Coste energético 49.135 MJ; Emisión de CO2 1.330 kg; Código LER 17 06 04; Masa del elemento 0.81 kg; Volumen 0.00135 m3
Residuos:
- embalaje: re170203 Plástico; rendimiento 0.024 kg

**mt12psp010aaa** m² Placa de yeso laminado A / UNE-EN 520 - 1200 / 3200 / 12,5 / con los bordes longitudinales afinados
Datos técnicos: Coste energético 27.358 MJ; Emisión de CO2 3.151 kg; Código LER 17 08 02; Masa del elemento 8.7 kg; Volumen 0.0087 m3
Residuos:
- embalaje: re170203 Plástico; rendimiento 0.004 kg

**mt12pep010pa** kg Pasta de secado en polvo JN "PLADUR"
Datos técnicos: Coste energético 6.828 MJ; Emisión de CO2 0.286 kg; Código LER 17 08 02; Masa del elemento 1 kg; Volumen 0.001 m3
Residuos:
- embalaje: re170203 Plástico; rendimiento 0.02 kg

**mt12pip010aa** m Cinta microperforada de papel "PLADUR", de 51 mm de anchura y 0,215 mm de espesor, según UNE-EN 13963
Datos técnicos: Coste energético 0.004 MJ; Emisión de CO2 0.006 kg; Código LER 20 01 01; Masa del elemento 0.0067 kg; Volumen 0.000009 m3

**mt12pip010ea** m Cinta microperforada de papel con refuerzo metálico "PLADUR"
Datos técnicos: Coste energético 0.085 MJ; Emisión de CO2 0.011 kg; Código LER 20 01 01; Masa del elemento 0.0066 kg; Volumen 0.000009 m3
