# Tabique de placas de yeso laminado, para cerramiento de hueco de ascensor. Sistema "PLADUR"

- Propiedad del archivo: CYPE Ingenieros S.A.
- Formato: FIEBDC-3/2016
- Programa: Generador de precios de la construcción. CYPE Ingenieros, S.A.
- Fecha: 29/04/2024
- Divisa: EUR
- Costes indirectos: 3 %
- IVA: 21 %

## F Fachadas y particiones

### FB Tabiquería de entramado autoportante

#### FBY De placas de yeso laminado

**FBY160** m² Tabique de placas de yeso laminado, para cerramiento de hueco de ascensor. Sistema "PLADUR".
Cerramiento de hueco de ascensor mediante el sistema CH "PLADUR", de tabique múltiple, 135 LR, de 4,50 m de altura máxima y 135 mm de espesor total, con nivel de calidad del acabado Q2, formado por una estructura simple, de perfiles de chapa de acero galvanizado de 90 mm de anchura, a base de montantes CH-90 y montantes E-90 (elementos verticales), separados 600 mm entre sí, y canales J-92 (elementos horizontales), a la que se atornillan tres placas en total una placa con resistencia al fuego, con baja absorción superficial de agua, de alta resistencia al impacto y de alta densidad CH (DFH1I) en una cara y tres placas con resistencia al fuego F (F) en la otra cara; aislamiento acústico mediante panel semirrígido de lana mineral, espesor 85 mm, según UNE-EN 13162, en el alma, entre montantes de tipo CH. Incluso banda estanca autoadhesiva "PLADUR", fijaciones para el anclaje de canales y montantes metálicos; tornillería para la fijación de las placas; cinta microperforada de papel con refuerzo metálico "PLADUR" y pasta de secado en polvo JN "PLADUR", pasta de secado en polvo JF "PLADUR", cinta microperforada de papel "PLADUR".
Criterio de valoración económica: El precio incluye la resolución de encuentros y puntos singulares.
Incluye: Replanteo y trazado en el forjado inferior y en el superior de los tabiques a realizar. Colocación de banda de estanqueidad y canales inferiores, sobre solado terminado o base de asiento. Colocación de banda de estanqueidad y canales superiores, bajo forjados. Colocación y fijación de los montantes sobre los elementos horizontales. Aplicación de sellador sobre el perímetro de la estructura. Corte de las placas. Montaje de las placas interiores, entre los perfiles de los montantes. Colocación de los paneles de lana mineral, entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020a | m | Banda estanca autoadhesiva de espuma de poliuretano de celdas cerradas "PLADUR", de 3 mm de espesor y 70 mm de anchura, resistencia térmica 0,10 m²K/W, conductividad térmica 0,034 W/(mK). (material) | 1.05 | 0.33 | 0.347 |
| mt12pfp070a | m | Canal J-92 "PLADUR", de 92 mm de anchura, de acero galvanizado Z1 (Z140), según UNE-EN 14195. (material) | 0.7 | 4.03 | 2.821 |
| mt12pfp071a | m | Montante CH-90 "PLADUR", de 90 mm de anchura, de acero galvanizado Z1 (Z140), según UNE-EN 14195. (material) | 1.3 | 10.53 | 13.689 |
| mt12pfp071b | m | Montante E-90 "PLADUR", de 90 mm de anchura, de acero galvanizado Z1 (Z140), según UNE-EN 14195. (material) | 2 | 8.9 | 17.800 |
| mt16lra060g | m² | Panel semirrígido de lana mineral, espesor 85 mm, según UNE-EN 13162, Euroclase A1 de reacción al fuego según UNE-EN 13501-1 y factor de resistencia a la difusión del vapor de agua 1. (material) | 1.05 | 10.02 | 10.521 |
| mt12psp012a | m² | Placa de yeso laminado DFH1I / UNE-EN 520 - 600 / 3000 / 25 / con los bordes longitudinales cuadrados, con resistencia al fuego, con baja absorción superficial de agua, de alta resistencia al impacto y de alta densidad CH, "PLADUR", Euroclase A2-s1, d0 de reacción al fuego, según UNE-EN 13501-1. (material) | 1.05 | 20.42 | 21.441 |
| mt12psp010cwd | m² | Placa de yeso laminado F / UNE-EN 520 - 1200 / 3000 / 15 / con los bordes longitudinales afinados, con resistencia al fuego F "PLADUR", Euroclase A2-s1, d0 de reacción al fuego, según UNE-EN 13501-1. (material) | 3.15 | 10.53 | 33.170 |
| mt12pep020a | Ud | Cartucho de 600 ml de sellador acrílico intumescente, "PLADUR", para el sellado de encuentros de los perfiles con los paramentos. (material) | 0.36 | 16.92 | 6.091 |
| mt12ptp010ch | Ud | Tornillo autoperforante de acero cincado, MM 3,5x9,5 "PLADUR", de cabeza redonda y punta de broca; para la unión de perfiles metálicos de hasta 2,25 mm de espesor. (material) | 3 | 0.01 | 0.030 |
| mt12ptp010ag | Ud | Tornillo autorroscante de acero revestido con fosfatos, PM 3,5x25 "PLADUR", con cabeza de trompeta y punta afilada; para la fijación de placas de yeso laminado a perfiles metálicos de hasta 0,75 mm de espesor. (material) | 8 | 0.01 | 0.080 |
| mt12ptp010ae | Ud | Tornillo autorroscante de acero revestido con fosfatos, PM 3,5x45 "PLADUR", con cabeza de trompeta y punta afilada; para la fijación de placas de yeso laminado a perfiles metálicos de hasta 0,75 mm de espesor. (material) | 12 | 0.01 | 0.120 |
| mt12ptp010ab | Ud | Tornillo autorroscante de acero revestido con fosfatos, PM 3,9x55 "PLADUR", con cabeza de trompeta y punta afilada; para la fijación de placas de yeso laminado a perfiles metálicos de hasta 0,75 mm de espesor. (material) | 15 | 0.02 | 0.300 |
| mt12ptp010aa | Ud | Tornillo autorroscante de acero revestido con fosfatos, PM 4,2x70 "PLADUR", con cabeza de trompeta y punta afilada; para la fijación de placas de yeso laminado a perfiles metálicos de hasta 0,75 mm de espesor. (material) | 2 | 0.03 | 0.060 |
| mt12psg220 | Ud | Fijación compuesta por taco y tornillo 5x27. (material) | 1 | 0.06 | 0.060 |
| mt12pep010pa | kg | Pasta de secado en polvo JN "PLADUR", 3A, color blanco, Euroclase A2-s1, d0 de reacción al fuego, según UNE-EN 13501-1, rango de temperatura de trabajo de 5 a 35°C, para aplicación manual con cinta de juntas, según UNE-EN 13963. (material) | 1.08 | 0.89 | 0.961 |
| mt12pep010qa | kg | Pasta de secado en polvo JF "PLADUR", 3A, color blanco, Euroclase A2-s1, d0 de reacción al fuego, según UNE-EN 13501-1, rango de temperatura de trabajo de 5 a 35°C, para aplicación manual con cinta de juntas, según UNE-EN 13963. (material) | 0.086 | 0.92 | 0.079 |
| mt12pip010aa | m | Cinta microperforada de papel "PLADUR", de 51 mm de anchura y 0,215 mm de espesor, según UNE-EN 13963. (material) | 3.9 | 0.04 | 0.156 |
| mt12pip010ea | m | Cinta microperforada de papel con refuerzo metálico "PLADUR", de 50 mm de anchura y 0,215 mm de espesor, según UNE-EN 14353. (material) | 0.15 | 0.38 | 0.057 |
| mo053 | h | Oficial 1ª montador de prefabricados interiores. (mano de obra) | 0.654 | 22.74 | 14.872 |
| mo100 | h | Ayudante montador de prefabricados interiores. (mano de obra) | 0.654 | 21.02 | 13.747 |
| % | % | Costes directos complementarios | 2 % | 136.402 | 2.728 |
|  |  | Costes directos |  |  | 139.130 |

Residuos:
- colocación: mt12pip020a; factor de residuo 0.06
- colocación: mt12pfp070a Canal J-92 "PLADUR", de 92 mm de anchura, de acero galvanizado Z1 (Z140), según UNE-EN 14195; factor de residuo 0.00795978
- colocación: mt12pfp071a Montante CH-90 "PLADUR", de 90 mm de anchura, de acero galvanizado Z1 (Z140), según UNE-EN 14195; factor de residuo 0.0053
- colocación: mt12pfp071b Montante E-90 "PLADUR", de 90 mm de anchura, de acero galvanizado Z1 (Z140), según UNE-EN 14195; factor de residuo 0.0053
- colocación: mt16lra060g; factor de residuo 0.0467993
- colocación: mt12psp012a; factor de residuo 0.0118093
- colocación: mt12psp010cwd; factor de residuo 0.018
- colocación: mt12pep020a; factor de residuo 0.0275
- colocación: mt12pep010pa; factor de residuo 0.03
- colocación: mt12pep010qa; factor de residuo 0.03
- colocación: mt12pip010aa Cinta microperforada de papel "PLADUR", de 51 mm de anchura y 0,215 mm de espesor, según UNE-EN 13963; factor de residuo 0.0440299
- colocación: mt12pip010ea; factor de residuo 0.0439394

## Recursos

**mt12pip020a** m Banda estanca autoadhesiva de espuma de poliuretano de celdas cerradas "PLADUR"
Datos técnicos: Coste energético 2.216 MJ; Emisión de CO2 0.108 kg; Código LER 17 06 04; Masa del elemento 0.0147 kg; Volumen 0.000024 m3
Residuos:
- embalaje: re170203 Plástico. (componente de residuo); rendimiento 0.001 kg; Código LER 17 02 03; Masa del elemento 1 kg; Volumen 0.001667 m3

**mt12pfp070a** m Canal J-92 "PLADUR", de 92 mm de anchura, de acero galvanizado Z1 (Z140), según UNE-EN 14195
Datos técnicos: Coste energético 122.691 MJ; Emisión de CO2 3.762 kg; Código LER 17 04 05; Masa del elemento 0.92 kg; Volumen 0.000438 m3
Residuos:
- embalaje: re170203 Plástico; rendimiento 0.007 kg

**mt12pfp071a** m Montante CH-90 "PLADUR", de 90 mm de anchura, de acero galvanizado Z1 (Z140), según UNE-EN 14195
Datos técnicos: Coste energético 166.500 MJ; Emisión de CO2 5.101 kg; Código LER 17 04 05; Masa del elemento 1.25 kg; Volumen 0.000595 m3
Residuos:
- embalaje: re170203 Plástico; rendimiento 0.008 kg

**mt12pfp071b** m Montante E-90 "PLADUR", de 90 mm de anchura, de acero galvanizado Z1 (Z140), según UNE-EN 14195
Datos técnicos: Coste energético 142.636 MJ; Emisión de CO2 4.372 kg; Código LER 17 04 05; Masa del elemento 1.07 kg; Volumen 0.00051 m3
Residuos:
- embalaje: re170203 Plástico; rendimiento 0.008 kg

**mt16lra060g** m² Panel semirrígido de lana mineral
Datos técnicos: Coste energético 90.792 MJ; Emisión de CO2 2.413 kg; Código LER 17 06 04; Masa del elemento 1.53 kg; Volumen 0.00255 m3
Residuos:
- embalaje: re170203 Plástico; rendimiento 0.025 kg

**mt12psp012a** m² Placa de yeso laminado DFH1I / UNE-EN 520 - 600 / 3000 / 25 / con los bordes longitudinales cuadrados
Datos técnicos: Coste energético 570.718 MJ; Emisión de CO2 8.507 kg; Código LER 17 08 02; Masa del elemento 21.7 kg; Volumen 0.0217 m3
Residuos:
- embalaje: re170203 Plástico; rendimiento 0.009 kg

**mt12psp010cwd** m² Placa de yeso laminado F / UNE-EN 520 - 1200 / 3000 / 15 / con los bordes longitudinales afinados
Datos técnicos: Coste energético 55.692 MJ; Emisión de CO2 4.111 kg; Código LER 17 08 02; Masa del elemento 12.4 kg; Volumen 0.0124 m3
Residuos:
- embalaje: re170203 Plástico; rendimiento 0.004 kg

**mt12pep020a** Ud Cartucho de 600 ml de sellador acrílico intumescente
Datos técnicos: Coste energético 73.485 MJ; Emisión de CO2 3.080 kg; Código LER 17 09 04; Masa del elemento 0.976 kg; Volumen 0.000651 m3
Residuos:
- embalaje: re170203 Plástico; rendimiento 0.2 kg

**mt12pep010pa** kg Pasta de secado en polvo JN "PLADUR"
Datos técnicos: Coste energético 6.828 MJ; Emisión de CO2 0.286 kg; Código LER 17 08 02; Masa del elemento 1 kg; Volumen 0.001 m3
Residuos:
- embalaje: re170203 Plástico; rendimiento 0.02 kg

**mt12pep010qa** kg Pasta de secado en polvo JF "PLADUR"
Datos técnicos: Coste energético 5.738 MJ; Emisión de CO2 0.256 kg; Código LER 17 08 02; Masa del elemento 1 kg; Volumen 0.001 m3
Residuos:
- embalaje: re170203 Plástico; rendimiento 0.02 kg

**mt12pip010aa** m Cinta microperforada de papel "PLADUR", de 51 mm de anchura y 0,215 mm de espesor, según UNE-EN 13963
Datos técnicos: Coste energético 0.004 MJ; Emisión de CO2 0.006 kg; Código LER 20 01 01; Masa del elemento 0.0067 kg; Volumen 0.000009 m3

**mt12pip010ea** m Cinta microperforada de papel con refuerzo metálico "PLADUR"
Datos técnicos: Coste energético 0.085 MJ; Emisión de CO2 0.011 kg; Código LER 20 01 01; Masa del elemento 0.0066 kg; Volumen 0.000009 m3
