# Instalación de riego y evacuación de ajardinamiento vertical con cultivo semihidropónico en geoproductos, sistema Fytotextile "TERAPIA URBANA"

- Propiedad del archivo: CYPE Ingenieros S.A.
- Formato: FIEBDC-3/2016
- Programa: Generador de precios de la construcción. CYPE Ingenieros, S.A.
- Fecha: 30/05/2024
- Divisa: EUR
- Costes indirectos: 3 %
- IVA: 21 %

## F Fachadas y particiones

### FJ Ajardinamientos verticales

#### FJG Riego

**FJG020** Ud Instalación de riego y evacuación de ajardinamiento vertical con cultivo semihidropónico en geoproductos, sistema Fytotextile "TERAPIA URBANA".
Instalación de riego y evacuación de ajardinamiento vertical con cultivo semihidropónico en geoproductos, para exterior, sistema Fytotextile "TERAPIA URBANA", con una superficie de entre 70 y 90 m², de 4 sectores de riego; compuesto de los siguientes elementos: INSTALACIÓN DE RIEGO: tubería de abastecimiento y distribución realizada con tubo de polietileno PE 40 de color negro con bandas de color azul, de 20 mm de diámetro exterior y 2,8 mm de espesor, PN=10 atm; tubería de riego por goteo realizada con tubo de polietileno, color marrón, de 12 mm de diámetro exterior, con goteros autocompensables y autolimpiables integrados, situados cada 13 cm; válvula limitadora de presión de latón, de 1/2" DN 15 mm de diámetro, presión máxima de entrada de 15 bar y presión de salida regulable entre 1 y 4 bar; 3 válvulas de esfera de latón niquelado para roscar de 3/8"; filtro de cartucho con anillas formado por cabeza, vaso y cartucho, rosca de 1", presión máxima de trabajo 8 bar; electroválvula para riego, cuerpo de PVC y polipropileno, conexiones roscadas, de 1" de diámetro, alimentación del solenoide a 24 Vca, con posibilidad de apertura manual y regulador de caudal; INSTALACIÓN DE EVACUACIÓN DE AGUAS: tubería de evacuación realizada con tubo de PVC, serie B, de 50 mm de diámetro y 3 mm de espesor; DEPURACIÓN, ESTERILIZACIÓN Y RECIRCULACIÓN DE AGUAS: equipo de depuración y esterilización de agua formado por depósito de poliéster, de 300 litros de capacidad, con tapa y filtro de cartucho formado por cabeza, vaso y cartucho de malla de acero inoxidable AISI 304, rosca de 3/4", caudal de 1,5 m³/h, para decantación; un depósito de poliéster reforzado con fibra de vidrio, cilíndrico, de 1000 l, con tapa, aireador y rebosadero, para almacenaje; agitador, esterilizador de agua, de aluminio, con una lámpara ultravioleta de onda corta y conjunto de sensores, formado por sensor de contenido de sales disueltas y sensor de pH; válvula de corte de compuerta de latón fundido de 1" DN 25 mm para la entrada; mecanismo de corte de llenado formado por válvula de flotador; válvula de esfera para vaciado; válvula de corte de compuerta de latón fundido de 1/2" DN 15 mm para la salida; conexionado a la tubería de evacuación y recirculación del agua mediante bypass.
Criterio de valoración económica: El precio no incluye la comprobación y el mantenimiento de las instalaciones, las bombas, el sistema centralizado de control ni el canalón para recogida de aguas.
Incluye: Replanteo. Colocación y fijación de los elementos de la instalación de riego. Colocación y fijación de los elementos de la instalación de evacuación de aguas. Colocación de los elementos de depuración, esterilización y recirculación de aguas. Conexionado.
Criterio de medición de proyecto: Número de unidades previstas, según documentación gráfica de Proyecto.
Criterio de medición de obra: Se medirá el número de unidades realmente ejecutadas según especificaciones de Proyecto.

| Código | Ud | Descripción | Rendimiento | Precio | Importe |
|---|---|---|---|---|---|
| mt37tpa030ac | m | Tubo de polietileno PE 40 de color negro con bandas de color azul, de 20 mm de diámetro exterior y 2,8 mm de espesor, PN=10 atm, según UNE-EN 12201-2, con el precio incrementado el 10% en concepto de accesorios y piezas especiales. (material) | 80 | 1.19 | 95.200 |
| mt48tpg020pac | m | Tubo de polietileno, color marrón, de 12 mm de diámetro exterior, con goteros autocompensables y autolimpiables integrados, situados cada 13 cm, suministrado en rollos, con el precio incrementado el 10% en concepto de accesorios y piezas especiales. (material) | 12 | 1.75 | 21.000 |
| mt37svl010a | Ud | Válvula limitadora de presión de latón, de 1/2" DN 15 mm de diámetro, presión máxima de entrada de 15 bar y presión de salida regulable entre 1 y 4 bar, temperatura máxima de 80°C, con racores. (material) | 1 | 19.64 | 19.640 |
| mt37eqt011a | Ud | Filtro de cartucho con anillas formado por cabeza, vaso y cartucho, rosca de 1", presión máxima de trabajo 8 bar. (material) | 1 | 6.7 | 6.700 |
| mt37sve010a | Ud | Válvula de esfera de latón niquelado para roscar de 3/8". (material) | 3 | 4.17 | 12.510 |
| mt48ele010a | Ud | Electroválvula para riego, cuerpo de PVC y polipropileno, conexiones roscadas, de 1" de diámetro, alimentación del solenoide a 24 Vca, con posibilidad de apertura manual y regulador de caudal. (material) | 5 | 30.56 | 152.800 |
| mt42www041 | Ud | Manómetro con baño de glicerina y diámetro de esfera de 100 mm, con toma vertical, para montaje roscado de 1/4", escala de presión de 0 a 10 bar. (material) | 1 | 43.29 | 43.290 |
| mt37alb101a | Ud | Contador de agua fría de chorro simple con emisor de impulsos, caudal nominal 1,5 m³/h, diámetro 1/2", temperatura máxima 30°C, presión máxima 16 bar, apto para aguas muy duras, con tapa, racores de conexión y precinto. (material) | 1 | 73.65 | 73.650 |
| mt37www010 | Ud | Material auxiliar para instalaciones de fontanería. (material) | 87.5 | 1.4 | 122.500 |
| mt36tit010cb | m | Tubo de PVC, serie B, de 50 mm de diámetro y 3 mm de espesor, según UNE-EN 1329-1, con el precio incrementado el 5% en concepto de accesorios y piezas especiales. (material) | 80 | 2.23 | 178.400 |
| mt48fer020nb | Ud | Depósito de poliéster, de 300 litros de capacidad, con tapa; para decantación de agua procedente del riego. (material) | 1 | 119.95 | 119.950 |
| mt37eqt010bb | Ud | Filtro de cartucho formado por cabeza, vaso y cartucho de malla de acero inoxidable AISI 304, rosca de 3/4", caudal de 1,5 m³/h. (material) | 1 | 63.56 | 63.560 |
| mt37dps021a | Ud | Depósito de poliéster reforzado con fibra de vidrio, cilíndrico, de 1000 l, con tapa, aireador y rebosadero, para colocar en superficie. (material) | 1 | 625 | 625.000 |
| mt37eqt050 | Ud | Agitador, para la mejora de la homogeneidad del agua. (material) | 1 | 106.88 | 106.880 |
| mt37eqt060a | Ud | Esterilizador de agua, de aluminio, con una lámpara ultravioleta de onda corta; para la eliminación de patógenos en aguas procedentes del riego de ajardinamientos verticales. (material) | 1 | 233.13 | 233.130 |
| mt37eqt070a | Ud | Conjunto de sensores, formado por sensor de contenido de sales disueltas y sensor de pH; para el control de la calidad del agua de riego. (material) | 1 | 1276.13 | 1276.130 |
| mo008 | h | Oficial 1ª fontanero. (mano de obra) | 28.75 | 22.74 | 653.775 |
| mo107 | h | Ayudante fontanero. (mano de obra) | 10 | 20.98 | 209.800 |
| % | % | Costes directos complementarios | 2 % | 4013.915 | 80.278 |
|  |  | Costes directos |  |  | 4094.193 |

Residuos:
- colocación: mt37tpa030ac; factor de residuo 0.044
- colocación: mt48tpg020pac; factor de residuo 0.044
- colocación: mt36tit010cb; factor de residuo 0.08

## Recursos

**mt37tpa030ac** m Tubo de polietileno PE 40 de color negro con bandas de color azul
Datos técnicos: Coste energético 30.101 MJ; Emisión de CO2 0.800 kg; Código LER 17 02 03; Masa del elemento 0.18 kg; Volumen 0.0003 m3
Residuos:
- embalaje: re170201 Madera. (componente de residuo); rendimiento 0.04 kg; Código LER 17 02 01; Masa del elemento 1 kg; Volumen 0.000909 m3

**mt48tpg020pac** m Tubo de polietileno
Datos técnicos: Coste energético 16.397 MJ; Emisión de CO2 0.314 kg; Código LER 17 02 03; Masa del elemento 0.08 kg; Volumen 0.000133 m3
Residuos:
- embalaje: re170201 Madera; rendimiento 0.04 kg

**mt37svl010a** Ud Válvula limitadora de presión de latón
Datos técnicos: Coste energético 0.039 MJ; Emisión de CO2 0.061 kg
Residuos:
- embalaje: re150101 Envases de papel y cartón. (componente de residuo); rendimiento 0.072 kg; Código LER 15 01 01; Masa del elemento 1 kg; Volumen 0.001333 m3

**mt37sve010a** Ud Válvula de esfera de latón niquelado para roscar de 3/8"
Datos técnicos: Coste energético 298.729 MJ; Emisión de CO2 20.121 kg
Residuos:
- embalaje: re150101 Envases de papel y cartón; rendimiento 0.072 kg

**mt48ele010a** Ud Electroválvula para riego
Datos técnicos: Coste energético 16.272 MJ; Emisión de CO2 1.429 kg
Residuos:
- embalaje: re150101 Envases de papel y cartón; rendimiento 0.072 kg

**mt36tit010cb** m Tubo de PVC, serie B
Datos técnicos: Coste energético 34.762 MJ; Emisión de CO2 3.151 kg; Código LER 17 02 03; Masa del elemento 0.66 kg; Volumen 0.0011 m3
Residuos:
- embalaje: re170201 Madera; rendimiento 0.04 kg
- embalaje: re170203 Plástico. (componente de residuo); rendimiento 0.001 kg; Código LER 17 02 03; Masa del elemento 1 kg; Volumen 0.001667 m3

**mt37dps021a** Ud Depósito de poliéster reforzado con fibra de vidrio
Datos técnicos: Coste energético 813.538 MJ; Emisión de CO2 37.731 kg
Residuos:
- embalaje: re150101 Envases de papel y cartón; rendimiento 1.549 kg
