# Ajardinamiento vertical con cultivo semihidropónico en geoproductos, para exterior, sistema Fytotextile "TERAPIA URBANA"

- Propiedad del archivo: CYPE INGENIEROS, S.A.
- Formato: FIEBDC-3/2002
- Divisa: EUR
- Costes indirectos: 3.00 %
- IVA: 21.00 %

## F Fachadas y particiones

### FJ Ajardinamientos verticales

#### FJE Subestructura soporte y vegetación, para exterior

**FJE020** m² Ajardinamiento vertical con cultivo semihidropónico en geoproductos, para exterior, sistema Fytotextile "TERAPIA URBANA".
Ajardinamiento vertical con cultivo semihidropónico en geoproductos, para exterior, sistema Fytotextile "TERAPIA URBANA", con una superficie mayor de 120 m²; compuesto de: SUBESTRUCTURA SOPORTE: entramado metálico de perfiles de acero conformado en frío, fijado al paramento soporte con anclajes mecánicos con taco de nylon y tornillo, de 5 mm de diámetro y 50 mm de longitud, creando una cámara de aire de 40 mm de espesor medio; MEDIO DE CULTIVO: módulo Fytotextile "TERAPIA URBANA" de geoproducto impermeabilizante, drenante y transpirable, formado por tres capas de material sintético y orgánico, flexible y de espesor reducido (capa interior impermeabilizante FYT-RCF, capa intermedia drenante FYT-DRA y capa exterior transpirable FYT-AIR), resistencia a tracción 5,2 kN/m², retención de agua de entre 2 y 4 l/m², 36 bolsillos con una resistencia al desgarro superior a 0,07 kN/ud y con comportamiento de reacción al fuego B-s2, d0, según ensayo Applus, según UNE-EN 13501-1; con perfil guía horizontal FYT-VOL fijado a la subestructura soporte con tornillos autorroscantes con cabeza hexagonal de acero cincado con junta estanca, de 5,5 mm de diámetro y 25 mm de longitud; VEGETACIÓN: especies de plantas para exterior; con una densidad de plantación de 36 ud/m².
Criterio de valoración económica: El precio no incluye el mantenimiento y reposición parcial de la vegetación, la instalación de riego y evacuación, el sistema centralizado de control ni el canalón para recogida de aguas.
Incluye: Replanteo y marcado de los puntos de fijación del entramado. Aplomado, nivelación y fijación del entramado. Colocación y fijación de los perfiles guía. Resolución de puntos singulares. Colocación del geoproducto. Colocación del sustrato y de la vegetación en los bolsillos del geoproducto.
Criterio de medición de proyecto: Superficie medida según documentación gráfica de Proyecto, sin duplicar esquinas ni encuentros, deduciendo los huecos de superficie mayor de 5 m².
Criterio de medición de obra: Se medirá la superficie realmente ejecutada según especificaciones de Proyecto, sin duplicar esquinas ni encuentros, deduciendo los huecos de superficie mayor de 5 m².

| Código | Ud | Descripción | Rendimiento | Precio | Importe |
|---|---|---|---|---|---|
| mt07ali026a | m | Perfil hueco de acero conformado en frío UNE-EN 10219-1 S275J0H, serie cuadrado 50,2, para aplicaciones estructurales. Trabajado y montado en taller, para colocar en obra. (material) | 2.800 | 17.40 | 48.72 |
| mt14gdt030 | Ud | Anclaje mecánico con taco de nylon y tornillo, de 5 mm de diámetro y 50 mm de longitud. (material) | 10.000 | 0.02 | 0.20 |
| mt14gdt010gb | m² | Módulo Fytotextile "TERAPIA URBANA" de geoproducto impermeabilizante, drenante y transpirable, formado por tres capas de material sintético y orgánico, flexible y de espesor reducido (capa interior impermeabilizante FYT-RCF, capa intermedia drenante FYT-DRA y capa exterior transpirable FYT-AIR), resistencia a tracción 5,2 kN/m², retención de agua de entre 2 y 4 l/m², 36 bolsillos con una resistencia al desgarro superior a 0,07 kN/ud y con comportamiento de reacción al fuego B-s2, d0, según ensayo Applus, según UNE-EN 13501-1; con perfil guía horizontal FYT-VOL para su fijación a la subestructura soporte; con capacidad para 36 plantas, para una superficie ajardinada de hasta 5 m². (material) | 1.050 | 241.83 | 253.92 |
| mt14gdt020 | Ud | Tornillo autorroscante con cabeza hexagonal de acero cincado con junta estanca, de 5,5 mm de diámetro y 25 mm de longitud. (material) | 8.750 | 0.09 | 0.79 |
| mt48ept010d232 | Ud | Especies de plantas para exterior, seleccionadas en función del clima de la zona, 2,32€/ud, suministradas en contenedor con sustrato para cultivo semihidropónico; para sistemas de ajardinamiento vertical "TERAPIA URBANA". (material) | 36.000 | 2.32 | 83.52 |
| op00ato010 |  | Atornillador. | 1.000 | 0.00 | 0.00 |
| op00tal010 |  | Taladro. | 1.000 | 0.00 | 0.00 |
| mo011 | h | Oficial 1ª montador. (mano de obra) | 0.870 | 22.74 | 19.78 |
| mo080 | h | Ayudante montador. (mano de obra) | 0.870 | 21.02 | 18.29 |
| mo040 | h | Oficial 1ª jardinero. (mano de obra) | 0.500 | 22.13 | 11.07 |
| mo086 | h | Ayudante jardinero. (mano de obra) | 0.500 | 21.02 | 10.51 |
| % | % | Costes directos complementarios | 2 % | 446.80 | 8.94 |
|  |  | Costes directos |  |  | 455.74 |
