# Instalación de riego y evacuación de ajardinamiento vertical con cultivo semihidropónico en geoproductos, sistema Fytotextile "TERAPIA URBANA"

- Propiedad del archivo: CYPE INGENIEROS, S.A.
- Formato: FIEBDC-3/2002
- Divisa: EUR
- Costes indirectos: 3.00 %
- IVA: 21.00 %

## F Fachadas y particiones

### FJ Ajardinamientos verticales

#### FJG Riego

**FJG020** Ud Instalación de riego y evacuación de ajardinamiento vertical con cultivo semihidropónico en geoproductos, sistema Fytotextile "TERAPIA URBANA".
Instalación de riego y evacuación de ajardinamiento vertical con cultivo semihidropónico en geoproductos, para exterior, sistema Fytotextile "TERAPIA URBANA", con una superficie de entre 45 y 70 m², de 2 sectores de riego; compuesto de los siguientes elementos: INSTALACIÓN DE RIEGO: tubería de abastecimiento y distribución realizada con tubo de polietileno PE 40 de color negro con bandas de color azul, de 20 mm de diámetro exterior y 2,8 mm de espesor, PN=10 atm; tubería de riego por goteo realizada con tubo de polietileno, color marrón, de 25 mm de diámetro exterior, con goteros autocompensables y autolimpiables integrados, situados cada 13 cm; válvula limitadora de presión de latón, de 1/2" DN 15 mm de diámetro, presión máxima de entrada de 15 bar y presión de salida regulable entre 1 y 4 bar; 3 válvulas de esfera de latón niquelado para roscar de 3/8"; filtro de cartucho con anillas formado por cabeza, vaso y cartucho, rosca de 1", presión máxima de trabajo 8 bar; electroválvula para riego, cuerpo de PVC y polipropileno, conexiones roscadas, de 1" de diámetro, alimentación del solenoide a 24 Vca, con posibilidad de apertura manual y regulador de caudal; INSTALACIÓN DE EVACUACIÓN DE AGUAS: tubería de evacuación realizada con tubo de PVC, serie B, de 50 mm de diámetro y 3 mm de espesor; DEPURACIÓN, ESTERILIZACIÓN Y RECIRCULACIÓN DE AGUAS: equipo de depuración y esterilización de agua formado por depósito de poliéster, de 300 litros de capacidad, con tapa y filtro de cartucho formado por cabeza, vaso y cartucho de malla de acero inoxidable AISI 304, rosca de 3/4", caudal de 1,5 m³/h, para decantación; un depósito de poliéster reforzado con fibra de vidrio, cilíndrico, de 1000 l, con tapa, aireador y rebosadero, para almacenaje; agitador, esterilizador de agua, de aluminio, con una lámpara ultravioleta de onda corta y conjunto de sensores, formado por sensor de contenido de sales disueltas y sensor de pH; válvula de corte de compuerta de latón fundido de 1" DN 25 mm para la entrada; mecanismo de corte de llenado formado por válvula de flotador; válvula de esfera para vaciado; válvula de corte de compuerta de latón fundido de 1" DN 25 mm para la salida; conexionado a la tubería de evacuación y recirculación del agua mediante bypass.
Criterio de valoración económica: El precio no incluye la comprobación y el mantenimiento de las instalaciones, las bombas, el sistema centralizado de control ni el canalón para recogida de aguas.
Incluye: Replanteo. Colocación y fijación de los elementos de la instalación de riego. Colocación y fijación de los elementos de la instalación de evacuación de aguas. Colocación de los elementos de depuración, esterilización y recirculación de aguas. Conexionado.
Criterio de medición de proyecto: Número de unidades previstas, según documentación gráfica de Proyecto.
Criterio de medición de obra: Se medirá el número de unidades realmente ejecutadas según especificaciones de Proyecto.

| Código | Ud | Descripción | Rendimiento | Precio | Importe |
|---|---|---|---|---|---|
| mt37tpa030ac | m | Tubo de polietileno PE 40 de color negro con bandas de color azul, de 20 mm de diámetro exterior y 2,8 mm de espesor, PN=10 atm, según UNE-EN 12201-2, con el precio incrementado el 10% en concepto de accesorios y piezas especiales. (material) | 55.000 | 1.19 | 65.45 |
| mt48tpg020pdc | m | Tubo de polietileno, color marrón, de 25 mm de diámetro exterior, con goteros autocompensables y autolimpiables integrados, situados cada 13 cm, suministrado en rollos, con el precio incrementado el 10% en concepto de accesorios y piezas especiales. (material) | 6.000 | 4.38 | 26.28 |
| mt37svl010a | Ud | Válvula limitadora de presión de latón, de 1/2" DN 15 mm de diámetro, presión máxima de entrada de 15 bar y presión de salida regulable entre 1 y 4 bar, temperatura máxima de 80°C, con racores. (material) | 1.000 | 19.64 | 19.64 |
| mt37eqt011a | Ud | Filtro de cartucho con anillas formado por cabeza, vaso y cartucho, rosca de 1", presión máxima de trabajo 8 bar. (material) | 1.000 | 6.70 | 6.70 |
| mt37sve010a | Ud | Válvula de esfera de latón niquelado para roscar de 3/8". (material) | 3.000 | 4.17 | 12.51 |
| mt48ele010a | Ud | Electroválvula para riego, cuerpo de PVC y polipropileno, conexiones roscadas, de 1" de diámetro, alimentación del solenoide a 24 Vca, con posibilidad de apertura manual y regulador de caudal. (material) | 5.000 | 30.56 | 152.80 |
| mt42www041 | Ud | Manómetro con baño de glicerina y diámetro de esfera de 100 mm, con toma vertical, para montaje roscado de 1/4", escala de presión de 0 a 10 bar. (material) | 1.000 | 43.29 | 43.29 |
| mt37alb101a | Ud | Contador de agua fría de chorro simple con emisor de impulsos, caudal nominal 1,5 m³/h, diámetro 1/2", temperatura máxima 30°C, presión máxima 16 bar, apto para aguas muy duras, con tapa, racores de conexión y precinto. (material) | 1.000 | 73.65 | 73.65 |
| mt37www010 | Ud | Material auxiliar para instalaciones de fontanería. (material) | 75.710 | 1.40 | 105.99 |
| mt36tit010cb | m | Tubo de PVC, serie B, de 50 mm de diámetro y 3 mm de espesor, según UNE-EN 1329-1, con el precio incrementado el 5% en concepto de accesorios y piezas especiales. (material) | 55.000 | 2.23 | 122.65 |
| mt48fer020nb | Ud | Depósito de poliéster, de 300 litros de capacidad, con tapa; para decantación de agua procedente del riego. (material) | 1.000 | 119.95 | 119.95 |
| mt37eqt010bb | Ud | Filtro de cartucho formado por cabeza, vaso y cartucho de malla de acero inoxidable AISI 304, rosca de 3/4", caudal de 1,5 m³/h. (material) | 1.000 | 63.56 | 63.56 |
| mt37dps021a | Ud | Depósito de poliéster reforzado con fibra de vidrio, cilíndrico, de 1000 l, con tapa, aireador y rebosadero, para colocar en superficie. (material) | 1.000 | 625.00 | 625.00 |
| mt37eqt050 | Ud | Agitador, para la mejora de la homogeneidad del agua. (material) | 1.000 | 106.88 | 106.88 |
| mt37eqt060a | Ud | Esterilizador de agua, de aluminio, con una lámpara ultravioleta de onda corta; para la eliminación de patógenos en aguas procedentes del riego de ajardinamientos verticales. (material) | 1.000 | 233.13 | 233.13 |
| mt37eqt070a | Ud | Conjunto de sensores, formado por sensor de contenido de sales disueltas y sensor de pH; para el control de la calidad del agua de riego. (material) | 1.000 | 1276.13 | 1276.13 |
| mo008 | h | Oficial 1ª fontanero. (mano de obra) | 32.500 | 22.74 | 739.05 |
| mo107 | h | Ayudante fontanero. (mano de obra) | 11.700 | 20.98 | 245.47 |
| % | % | Costes directos complementarios | 2 % | 4038.13 | 80.76 |
|  |  | Costes directos |  |  | 4118.89 |
