# Ajardinamiento vertical con cultivo semihidropónico en geoproductos, para exterior, sistema iPanel "VERDTICAL"

- Propiedad del archivo: CYPE INGENIEROS, S.A.
- Formato: FIEBDC-3/2002
- Divisa: EUR
- Costes indirectos: 3.00 %
- IVA: 21.00 %

## F Fachadas y particiones

### FJ Ajardinamientos verticales

#### FJE Subestructura soporte y vegetación, para exterior

**FJE040** m² Ajardinamiento vertical con cultivo semihidropónico en geoproductos, para exterior, sistema iPanel "VERDTICAL".
Ajardinamiento vertical con cultivo semihidropónico en geoproductos, para exterior, sistema iPanel "VERDTICAL", con una superficie de entre 150 y 250 m²; compuesto de: SUBESTRUCTURA SOPORTE: entramado metálico de perfiles intermedios en forma de omega, canales para la resolución del perímetro, perfiles auxiliares y canalón para recogida de aguas de acero galvanizado y elementos de unión entre perfiles, fijados al soporte base con tornillos, con una modulación de 420 mm; MEDIO DE CULTIVO: módulo precultivado iPanel "VERDTICAL", formado por panel impermeabilizante de poliestireno reciclado con tratamiento ignífugo, revestido con dos capas de geotextil de 3 y 1,5 mm de espesor, retención de agua superior a 2,5 l/m² y 42 bolsillos, de 500x1250 mm; con pletina de acero galvanizado, para el sellado de las juntas horizontales entre módulos fijado a la subestructura soporte con tornillos autorroscantes de acero cincado con junta estanca; VEGETACIÓN: especies de plantas para exterior, seleccionadas en función del clima de la zona; con una densidad de plantación de 42 ud/m².
Criterio de valoración económica: El precio no incluye el mantenimiento y reposición parcial de la vegetación, la instalación de riego y evacuación ni el sistema centralizado de control.
Incluye: Replanteo y marcado de los puntos de fijación del entramado. Aplomado, nivelación y fijación del entramado. Colocación y fijación de los perfiles auxiliares. Resolución de puntos singulares. Colocación del geoproducto. Colocación del sustrato y de la vegetación en los bolsillos del geoproducto.
Criterio de medición de proyecto: Superficie medida según documentación gráfica de Proyecto, sin duplicar esquinas ni encuentros, deduciendo los huecos de superficie mayor de 5 m².
Criterio de medición de obra: Se medirá la superficie realmente ejecutada según especificaciones de Proyecto, sin duplicar esquinas ni encuentros, deduciendo los huecos de superficie mayor de 5 m².

| Código | Ud | Descripción | Rendimiento | Precio | Importe |
|---|---|---|---|---|---|
| mt14gdv010c | m² | Módulo precultivado iPanel "VERDTICAL", formado por panel impermeabilizante de poliestireno reciclado con tratamiento ignífugo, revestido con dos capas de geotextil de 3 y 1,5 mm de espesor, retención de agua superior a 2,5 l/m² y 42 bolsillos, de 500x1250 mm; con pletina de acero galvanizado, para el sellado de las juntas horizontales entre módulos para su fijación a la subestructura soporte compuesta de perfiles intermedios en forma de omega, canales para la resolución del perímetro, perfiles auxiliares y canalón para recogida de aguas de acero galvanizado y elementos de unión entre perfiles; con capacidad para 42 plantas, para una superficie ajardinada de entre 150 y 250 m². (material) | 1.050 | 261.50 | 274.58 |
| mt48epv010b | Ud | Especies de plantas para exterior, seleccionadas en función del clima de la zona, suministradas en contenedor con sustrato para cultivo hidropónico; para sistemas de ajardinamiento vertical "VERDTICAL". (material) | 42.000 | 0.96 | 40.32 |
| op00ato010 |  | Atornillador. | 1.000 | 0.00 | 0.00 |
| op00tal010 |  | Taladro. | 1.000 | 0.00 | 0.00 |
| mo011 | h | Oficial 1ª montador. (mano de obra) | 0.293 | 22.74 | 6.66 |
| mo080 | h | Ayudante montador. (mano de obra) | 0.293 | 21.02 | 6.16 |
| mo040 | h | Oficial 1ª jardinero. (mano de obra) | 0.167 | 22.13 | 3.70 |
| mo086 | h | Ayudante jardinero. (mano de obra) | 0.167 | 21.02 | 3.51 |
| % | % | Costes directos complementarios | 2 % | 334.93 | 6.70 |
|  |  | Costes directos |  |  | 341.63 |
