# Mástil de aluminio

- Propiedad del archivo: CYPE Ingenieros S.A.
- Formato: FIEBDC-3/2016
- Programa: Generador de precios de la construcción. CYPE Ingenieros, S.A.
- Fecha: 06/06/2024
- Divisa: EUR
- Costes indirectos: 3 %
- IVA: 21 %

## T Equipamiento urbano

### TM Mobiliario urbano

#### TMM Mástiles

**TMM010** Ud Mástil de aluminio.
Mástil cónico de aluminio, antirrobo, de 6 m de longitud y de 6 cm de diámetro superior y 11,4 cm de diámetro inferior, lacado en color blanco, fijado a una base de hormigón HM-20/P/20/X0 con base empotrable, de aluminio.
Incluye: Replanteo. Excavación. Hormigonado de la base de apoyo. Montaje y fijación.
Criterio de medición de proyecto: Número de unidades previstas, según documentación gráfica de Proyecto.
Criterio de medición de obra: Se medirá el número de unidades realmente ejecutadas según especificaciones de Proyecto.

| Código | Ud | Descripción | Rendimiento | Precio | Importe |
|---|---|---|---|---|---|
| mt52mas010ia | Ud | Mástil cónico de aluminio, antirrobo, de 6 m de longitud y de 6 cm de diámetro superior y 11,4 cm de diámetro inferior, lacado en color blanco, equipado con pomo de plástico, contrapeso para bandera, driza interior con puerta de seguridad y cerradura. (material) | 1 | 596.59 | 596.590 |
| mt52mas020a | Ud | Base empotrable, de aluminio, para fijación de mástil de aluminio de 6 m de longitud, incluso tapa. (material) | 1 | 54.11 | 54.110 |
| mt10hmf010tLc | m³ | Hormigón HM-20/P/20/X0, fabricado en central. (material) | 0.25 | 83.57 | 20.893 |
| mo041 | h | Oficial 1ª construcción de obra civil. (mano de obra) | 1.1 | 22.13 | 24.343 |
| mo087 | h | Ayudante construcción de obra civil. (mano de obra) | 1.1 | 21.02 | 23.122 |
| % | % | Costes directos complementarios | 2 % | 719.058 | 14.381 |
|  |  | Costes directos |  |  | 733.439 |

Residuos:
- colocación: mt10hmf010tLc Hormigón HM-20/P/20/X0, fabricado en central; factor de residuo 0.00139589

## Recursos

**mt52mas010ia** Ud Mástil cónico de aluminio
Datos técnicos: Coste energético 1535.233 MJ; Emisión de CO2 111.070 kg
Residuos:
- embalaje: re150101 Envases de papel y cartón. (componente de residuo); rendimiento 1.542 kg; Código LER 15 01 01; Masa del elemento 1 kg; Volumen 0.001333 m3

**mt10hmf010tLc** m³ Hormigón HM-20/P/20/X0, fabricado en central
Datos técnicos: Coste energético 1840.000 MJ; Emisión de CO2 230.000 kg; Código LER 17 01 01; Masa del elemento 2300 kg; Volumen 1.533333 m3
