# Solado de baldosas de hormigón

- Propiedad del archivo: CYPE INGENIEROS, S.A.
- Formato: FIEBDC-3/2002
- Divisa: EUR
- Costes indirectos: 3.00 %
- IVA: 21.00 %

## M Firmes y pavimentos urbanos

### MP Pavimentos urbanos

#### MPH De baldosas y losetas de hormigón

**MPH010** m² Solado de baldosas de hormigón.
Suministro y colocación de pavimento para uso público en zona de parques y jardines, de baldosas monocapa de hormigón para exteriores, acabado superficial de la cara vista: texturizado, clase resistente a flexión T, clase resistente según la carga de rotura 11, clase de desgaste por abrasión I, formato nominal 20x40x7,5 cm, color gris ceniza, según UNE-EN 1339, colocadas a pique de maceta con mortero de cemento M-5 de 3 cm de espesor, dejando entre ellas una junta de separación de entre 1,5 y 3 mm. Incluso, juntas estructurales y de dilatación, cortes a realizar para ajustarlas a los bordes del confinamiento o a las intrusiones existentes en el pavimento y relleno de juntas con arena silícea de tamaño 0/2 mm.
Criterio de valoración económica: El precio no incluye la base de apoyo.
Incluye: Replanteo de maestras y niveles. Extendido de la capa de mortero. Humectación de las piezas a colocar. Colocación individual, a pique de maceta, de las piezas. Formación de juntas y encuentros. Limpieza del pavimento y las juntas. Relleno de las juntas con arena seca, mediante cepillado. Eliminación del material sobrante de la superficie, mediante barrido.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt09mor010c | m³ | Mortero de cemento CEM II/B-P 32,5 N tipo M-5, confeccionado en obra con 250 kg/m³ de cemento y una proporción en volumen 1/6. (material) | 0.030 | 117.80 | 3.53 |
| mt08cem011a | kg | Cemento Portland CEM II/B-L 32,5 R, color gris, en sacos, según UNE-EN 197-1. (material) | 1.000 | 0.10 | 0.10 |
| mt18bhd020ja | m² | Baldosa monocapa de hormigón para exteriores, acabado superficial de la cara vista: texturizado, clase resistente a flexión T, clase resistente según la carga de rotura 11, clase de desgaste por abrasión I, formato nominal 20x40x7,5 cm, color gris ceniza, según UNE-EN 1339, con resistencia al deslizamiento/resbalamiento (índice USRV) > 45. (material) | 1.050 | 25.77 | 27.06 |
| mt01arp020a | kg | Arena natural, fina y seca, de 2 mm de tamaño máximo, exenta de sales perjudiciales, presentada en sacos. (material) | 1.000 | 0.36 | 0.36 |
| op00sie030 |  | Sierra de disco de diamante, para mesa de trabajo, de corte húmedo. | 1.000 | 0.00 | 0.00 |
| mo041 | h | Oficial 1ª construcción de obra civil. (mano de obra) | 0.330 | 22.13 | 7.30 |
| mo087 | h | Ayudante construcción de obra civil. (mano de obra) | 0.330 | 21.02 | 6.94 |
| mo023 | h | Oficial 1ª solador. (mano de obra) | 0.330 | 22.13 | 7.30 |
| mo061 | h | Ayudante solador. (mano de obra) | 0.330 | 21.02 | 6.94 |
| % | % | Costes directos complementarios | 2 % | 59.53 | 1.19 |
|  |  | Costes directos |  |  | 60.72 |
