# Solado de baldosas de hormigón

- Propiedad del archivo: CYPE INGENIEROS, S.A.
- Formato: FIEBDC-3/2002
- Divisa: EUR
- Costes indirectos: 3.00 %
- IVA: 21.00 %

## M Firmes y pavimentos urbanos

### MP Pavimentos urbanos

#### MPH De baldosas y losetas de hormigón

**MPH010** m² Solado de baldosas de hormigón.
Suministro y colocación de pavimento para uso público en zona de rampa de garaje, de baldosas de hormigón para uso exterior, acabada en punta de diamante, clase resistente a flexión T, clase resistente según la carga de rotura 3, clase de desgaste por abrasión G, formato nominal 30x30x3,2 cm, color gris, según UNE-EN 1339, colocadas al tendido sobre capa de arena-cemento de 3 cm de espesor, sin aditivos, con 250 kg/m³ de cemento Portland con caliza CEM II/B-L 32,5 R y arena de cantera granítica, dejando entre ellas una junta de separación de entre 1,5 y 3 mm. Incluso, juntas estructurales y de dilatación, cortes a realizar para ajustarlas a los bordes del confinamiento o a las intrusiones existentes en el pavimento y relleno de juntas con lechada de cemento 1/2 CEM II/B-P 32,5 R, coloreada con la misma tonalidad de las piezas.
Criterio de valoración económica: El precio no incluye la base de apoyo.
Incluye: Replanteo de maestras y niveles. Extendido de la capa de arena-cemento. Espolvoreo con cemento de la superficie. Colocación al tendido de las piezas. Formación de juntas y encuentros. Limpieza del pavimento y las juntas. Preparación y extendido de la lechada líquida para relleno de juntas. Limpieza final con agua, sin eliminar el material de rejuntado.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt09mcr300b | m³ | Arena-cemento, sin aditivos, con 250 kg/m³ de cemento Portland CEM II/B-L 32,5 R y arena de cantera granítica, confeccionado en obra. (material) | 0.032 | 61.35 | 1.96 |
| mt08cem011a | kg | Cemento Portland CEM II/B-L 32,5 R, color gris, en sacos, según UNE-EN 197-1. (material) | 1.000 | 0.10 | 0.10 |
| mt18bhi010Pe | m² | Baldosa de hormigón para uso exterior, acabada en punta de diamante, clase resistente a flexión T, clase resistente según la carga de rotura 3, clase de desgaste por abrasión G, formato nominal 30x30x3,2 cm, color gris, según UNE-EN 1339. (material) | 1.050 | 6.39 | 6.71 |
| mt09lec020a | m³ | Lechada de cemento CEM II/B-P 32,5 N 1/2. (material) | 0.001 | 133.53 | 0.13 |
| op00sie030 |  | Sierra de disco de diamante, para mesa de trabajo, de corte húmedo. | 1.000 | 0.00 | 0.00 |
| mo041 | h | Oficial 1ª construcción de obra civil. (mano de obra) | 0.495 | 22.13 | 10.95 |
| mo087 | h | Ayudante construcción de obra civil. (mano de obra) | 0.275 | 21.02 | 5.78 |
| mo023 | h | Oficial 1ª solador. (mano de obra) | 0.495 | 22.13 | 10.95 |
| mo061 | h | Ayudante solador. (mano de obra) | 0.275 | 21.02 | 5.78 |
| % | % | Costes directos complementarios | 2 % | 42.36 | 0.85 |
|  |  | Costes directos |  |  | 43.21 |
