# Mástil de aluminio

- Propiedad del archivo: CYPE INGENIEROS, S.A.
- Formato: FIEBDC-3/2002
- Divisa: EUR
- Costes indirectos: 3.00 %
- IVA: 21.00 %

## T Equipamiento urbano

### TM Mobiliario urbano

#### TMM Mástiles

**TMM010** Ud Mástil de aluminio.
Mástil cónico de aluminio, estándar, de 10 m de longitud y de 6 cm de diámetro superior y 13,5 cm de diámetro inferior, lacado en color blanco, fijado a una base de hormigón HM-20/P/20/X0 con base empotrable, de aluminio.
Incluye: Replanteo. Excavación. Hormigonado de la base de apoyo. Montaje y fijación.
Criterio de medición de proyecto: Número de unidades previstas, según documentación gráfica de Proyecto.
Criterio de medición de obra: Se medirá el número de unidades realmente ejecutadas según especificaciones de Proyecto.

| Código | Ud | Descripción | Rendimiento | Precio | Importe |
|---|---|---|---|---|---|
| mt52mas010ea | Ud | Mástil cónico de aluminio, estándar, de 10 m de longitud y de 6 cm de diámetro superior y 13,5 cm de diámetro inferior, lacado en color blanco, equipado con pomo de plástico, driza exterior y tope externo de retención de driza. (material) | 1.000 | 1039.17 | 1039.17 |
| mt52mas020c | Ud | Base empotrable, de aluminio, para fijación de mástil de aluminio de 10 m de longitud, incluso tapa. (material) | 1.000 | 54.11 | 54.11 |
| mt10hmf010tLc | m³ | Hormigón HM-20/P/20/X0, fabricado en central. (material) | 0.250 | 83.57 | 20.89 |
| mo041 | h | Oficial 1ª construcción de obra civil. (mano de obra) | 1.100 | 22.13 | 24.34 |
| mo087 | h | Ayudante construcción de obra civil. (mano de obra) | 1.100 | 21.02 | 23.12 |
| % | % | Costes directos complementarios | 2 % | 1161.63 | 23.23 |
|  |  | Costes directos |  |  | 1184.86 |
