# Relleno de zanjas para instalaciones

- Propiedad del archivo: CYPE Ingenieros S.A.
- Formato: FIEBDC-3/2016
- Programa: Generador de precios de la construcción. CYPE Ingenieros, S.A.
- Fecha: 27/05/2024
- Divisa: EUR
- Costes indirectos: 3 %
- IVA: 21 %

## A Acondicionamiento del terreno

### AD Movimiento de tierras en edificación

#### ADR Rellenos y compactaciones

**ADR010** m³ Relleno de zanjas para instalaciones.
Relleno principal de zanjas para instalaciones, con tierra de préstamo y compactación en tongadas sucesivas de 20 cm de espesor máximo con bandeja vibrante de guiado manual, hasta alcanzar una densidad seca no inferior al 95% de la máxima obtenida en el ensayo Proctor Modificado, realizado según UNE 103501. Incluso cinta o distintivo indicador de la instalación.
Criterio de valoración económica: El precio no incluye la realización del ensayo Proctor Modificado.
Incluye: Extendido del material de relleno en tongadas de espesor uniforme. Humectación o desecación de cada tongada. Colocación de cinta o distintivo indicador de la instalación. Compactación.
Criterio de medición de proyecto: Volumen medido sobre las secciones teóricas de la excavación, según documentación gráfica de Proyecto.
Criterio de medición de obra: Se medirá, en perfil compactado, el volumen realmente ejecutado según especificaciones de Proyecto, sin incluir los incrementos por excesos de excavación no autorizados.

| Código | Ud | Descripción | Rendimiento | Precio | Importe |
|---|---|---|---|---|---|
| mt01var010 | m | Cinta plastificada. (material) | 1.1 | 0.3 | 0.330 |
| mt01arz030a | m³ | Tierra de préstamo, para relleno de zanjas, compactable y exenta de áridos mayores de 8 cm, raíces, escombros, materia orgánica, detritus o cualquier otro material desaconsejable. (material) | 1 | 5.8 | 5.800 |
| mq04dua020b | h | Dumper de descarga frontal de 2 t de carga útil. (maquinaria) | 0.1 | 10.38 | 1.038 |
| mq02rod010d | h | Bandeja vibrante de guiado manual, de 300 kg, anchura de trabajo 70 cm, reversible. (maquinaria) | 0.15 | 7.16 | 1.074 |
| mq02cia020j | h | Camión cisterna, de 8 m³ de capacidad. (maquinaria) | 0.01 | 118.9 | 1.189 |
| mo113 | h | Peón ordinario construcción. (mano de obra) | 0.192 | 20.78 | 3.990 |
| % | % | Costes directos complementarios | 2 % | 13.421 | 0.268 |
|  |  | Costes directos |  |  | 13.689 |

Residuos:
- colocación: mt01var010 Cinta plastificada; factor de residuo 0.0275
- colocación: mt01arz030a; factor de residuo 0.00492689

## Recursos

**mt01var010** m Cinta plastificada
Datos técnicos: Coste energético 39.721 MJ; Emisión de CO2 1.972 kg; Código LER 17 02 03; Masa del elemento 0.41 kg; Volumen 0.000683 m3

**mt01arz030a** m³ Tierra de préstamo
Datos técnicos: Coste energético 151.700 MJ; Emisión de CO2 8.200 kg; Código LER 17 05 04; Masa del elemento 2050 kg; Volumen 1.28125 m3
