# Murete guía para muro pantalla "PANTALLAX"

- Propiedad del archivo: CYPE Ingenieros S.A.
- Formato: FIEBDC-3/2016
- Programa: Generador de precios de la construcción. CYPE Ingenieros, S.A.
- Fecha: 25/05/2024
- Divisa: EUR
- Costes indirectos: 3 %
- IVA: 21 %

## C Cimentaciones

### CC Contenciones

#### CCX Sistemas de muros pantalla

**CCX005** m Murete guía para muro pantalla "PANTALLAX".
Doble murete guía, para muro pantalla "PANTALLAX", de hormigón armado de sección 70x10 cm; realizado con hormigón HA-25/AC/12/XC2, Agilia Cimentaciones "HOLCIM", fabricado en central, y vertido con bomba, y acero UNE-EN 10080 B 500 S, con una cuantía aproximada de 25 kg/m; en un área de trabajo con acceso mayor de 3 m, gálibo mayor de 11 m y superficie mayor de 500 m²; montaje y desmontaje del sistema de encofrado a dos caras. Incluso alambre de atar, separadores y líquido desencofrante, para evitar la adherencia del hormigón al encofrado.
Criterio de valoración económica: El precio incluye la elaboración de la ferralla (corte, doblado, conformado de elementos) en taller industrial y el montaje en el lugar definitivo de su colocación en obra, la demolición del murete guía con medios mecánicos y la carga de escombros sobre camión o contenedor.
Incluye: Replanteo y trazado de los muretes guía. Montaje del sistema de encofrado. Colocación de la armadura. Vertido del hormigón. Desmontaje del sistema de encofrado. Regularización y limpieza superficial del paramento visto. Acotación de la longitud de cada panel sobre los muretes guía ya realizados. Replanteo de la cota del fondo de la perforación, de la rasante del hormigón y de las armaduras. Demolición del elemento. Limpieza y recogida de restos. Carga de escombros sobre camión o contenedor.
Criterio de medición de proyecto: Longitud medida a ejes, según documentación gráfica de Proyecto.
Criterio de medición de obra: Se medirá, a eje de muro, la longitud realmente ejecutada según especificaciones de Proyecto.

| Código | Ud | Descripción | Rendimiento | Precio | Importe |
|---|---|---|---|---|---|
| mt08eme040 | m² | Paneles metálicos de varias dimensiones, para encofrar elementos de hormigón. (material) | 0.007 | 52 | 0.364 |
| mt50spa052b | m | Tablón de madera de pino, de 20x7,2 cm. (material) | 0.028 | 6.32 | 0.177 |
| mt50spa081a | Ud | Puntal metálico telescópico, de hasta 3 m de altura. (material) | 0.018 | 19.25 | 0.347 |
| mt08eme051a | m | Fleje de acero galvanizado, para encofrado metálico. (material) | 0.14 | 0.29 | 0.041 |
| mt08var050 | kg | Alambre galvanizado para atar, de 1,30 mm de diámetro. (material) | 0.27 | 1.5 | 0.405 |
| mt08var060 | kg | Puntas de acero de 20x100 mm. (material) | 0.14 | 8.75 | 1.225 |
| mt08dba010d | l | Agente desmoldeante, a base de aceites especiales, emulsionable en agua, para encofrados metálicos, fenólicos o de madera. (material) | 0.042 | 1.8 | 0.076 |
| mt07aco020a | Ud | Separador homologado para cimentaciones. (material) | 3 | 0.15 | 0.450 |
| mt07aco010c | kg | Ferralla elaborada en taller industrial con acero en barras corrugadas, UNE-EN 10080 B 500 S, de varios diámetros. (material) | 25 | 1.6 | 40.000 |
| mt10hal020a | m³ | Hormigón HA-25/AC/12/XC2, Agilia Cimentaciones "HOLCIM", fabricado en central. (material) | 0.154 | 140 | 21.560 |
| mq03pae062e | h | Maquinaria para ejecución de muros pantalla "PANTALLAX" y excavaciones. (maquinaria) | 0.28 | 60.48 | 16.934 |
| mq06bhe010 | h | Camión bomba estacionado en obra, para bombeo de hormigón. (maquinaria) | 0.006 | 190.4 | 1.142 |
| mo044 | h | Oficial 1ª encofrador. (mano de obra) | 0.42 | 23.03 | 9.673 |
| mo091 | h | Ayudante encofrador. (mano de obra) | 0.56 | 21.86 | 12.242 |
| mo043 | h | Oficial 1ª ferrallista. (mano de obra) | 0.1 | 23.03 | 2.303 |
| mo090 | h | Ayudante ferrallista. (mano de obra) | 0.1 | 21.86 | 2.186 |
| mo045 | h | Oficial 1ª estructurista, en trabajos de puesta en obra del hormigón. (mano de obra) | 0.004 | 23.03 | 0.092 |
| mo092 | h | Ayudante estructurista, en trabajos de puesta en obra del hormigón. (mano de obra) | 0.016 | 21.86 | 0.350 |
| mo113 | h | Peón ordinario construcción. (mano de obra) | 0.092 | 20.78 | 1.912 |
| % | % | Costes directos complementarios | 2 % | 111.479 | 2.230 |
|  |  | Costes directos |  |  | 113.709 |

Residuos:
- colocación: mt08eme040 Paneles metálicos de varias dimensiones, para encofrar elementos de hormigón; factor de residuo 1
- colocación: mt50spa052b Tablón de madera de pino, de 20x7,2 cm; factor de residuo 1
- colocación: mt50spa081a Puntal metálico telescópico, de hasta 3 m de altura; factor de residuo 1
- colocación: mt08eme051a Fleje de acero galvanizado, para encofrado metálico; factor de residuo 1
- colocación: mt08var050 Alambre galvanizado para atar, de 1,30 mm de diámetro; factor de residuo 0.0038
- colocación: mt08var060 Puntas de acero de 20x100 mm; factor de residuo 0.0045
- colocación: mt08dba010d; factor de residuo 0.07
- colocación: mt07aco010c Ferralla elaborada en taller industrial con acero en barras corrugadas, UNE-EN 10080 B 500 S, de varios diámetros; factor de residuo 0.0075
- excavación: ruo170504 Tierra y piedras distintas de las especificadas en el código 17 05 03. (componente de residuo); rendimiento 280 kg; Código LER 17 05 04; Masa del elemento 1 kg; Volumen 0.000625 m3
- excavación: ruo170101 Hormigón (hormigones, morteros y prefabricados). (componente de residuo); rendimiento 322 kg; Código LER 17 01 01; Masa del elemento 1 kg; Volumen 0.000667 m3
- excavación: ruo170405 Hierro y acero. (componente de residuo); rendimiento 50 kg; Código LER 17 04 05; Masa del elemento 1 kg; Volumen 0.000476 m3

## Recursos

**mt08eme040** m² Paneles metálicos de varias dimensiones, para encofrar elementos de hormigón
Datos técnicos: Coste energético 314.560 MJ; Emisión de CO2 16.320 kg; Código LER 17 04 05; Masa del elemento 32 kg; Volumen 0.015238 m3

**mt50spa052b** m Tablón de madera de pino, de 20x7,2 cm
Datos técnicos: Coste energético 1124.755 MJ; Emisión de CO2 -15.401 kg; Código LER 17 02 01; Masa del elemento 8.28 kg; Volumen 0.007527 m3

**mt50spa081a** Ud Puntal metálico telescópico, de hasta 3 m de altura
Datos técnicos: Coste energético 97.317 MJ; Emisión de CO2 5.049 kg; Código LER 17 04 05; Masa del elemento 9.9 kg; Volumen 0.004714 m3

**mt08eme051a** m Fleje de acero galvanizado, para encofrado metálico
Datos técnicos: Coste energético 3.93e-05 MJ; Emisión de CO2 2.04e-06 kg; Código LER 17 04 05; Masa del elemento 0.000004 kg

**mt08var050** kg Alambre galvanizado para atar, de 1,30 mm de diámetro
Datos técnicos: Coste energético 25.100 MJ; Emisión de CO2 2.560 kg; Código LER 17 04 05; Masa del elemento 1 kg; Volumen 0.000476 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07aco020a** Ud Separador homologado para cimentaciones
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt10hal020a** m³ Hormigón HA-25/AC/12/XC2, Agilia Cimentaciones "HOLCIM", fabricado en central
Datos técnicos: Coste energético 2553.000 MJ; Emisión de CO2 184.000 kg; Código LER 17 01 01; Masa del elemento 2300 kg; Volumen 1.533333 m3
