# Hormigón para armar en muros de contención

- Propiedad del archivo: CYPE Ingenieros S.A.
- Formato: FIEBDC-3/2016
- Programa: Generador de precios de la construcción. CYPE Ingenieros, S.A.
- Fecha: 31/05/2024
- Divisa: EUR
- Costes indirectos: 3 %
- IVA: 21 %

## C Cimentaciones

### CH Hormigones, aceros y encofrados

#### CHH Hormigones

**CHH040** m³ Hormigón para armar en muros de contención.
Hormigón para armar en muros de contención H<3 m, HA-30/F/20/XD1, fabricado en central, y vertido con cubilote.
Incluye: Vertido y compactación del hormigón. Curado del hormigón.
Criterio de medición de proyecto: Volumen teórico, según documentación gráfica de Proyecto.
Criterio de medición de obra: Se medirá el volumen teórico ejecutado según especificaciones de Proyecto, sin incluir los incrementos por excesos de excavación no autorizados.

| Código | Ud | Descripción | Rendimiento | Precio | Importe |
|---|---|---|---|---|---|
| mt10haf010ftns | m³ | Hormigón HA-30/F/20/XD1, fabricado en central. (material) | 1.05 | 97.6 | 102.480 |
| mo045 | h | Oficial 1ª estructurista, en trabajos de puesta en obra del hormigón. (mano de obra) | 0.18 | 23.03 | 4.145 |
| mo092 | h | Ayudante estructurista, en trabajos de puesta en obra del hormigón. (mano de obra) | 0.72 | 21.86 | 15.739 |
| % | % | Costes directos complementarios | 2 % | 122.364 | 2.447 |
|  |  | Costes directos |  |  | 124.811 |

Residuos:
- colocación: mt10haf010ftns Hormigón HA-30/F/20/XD1, fabricado en central; factor de residuo 0.00124305

## Recursos

**mt10haf010ftns** m³ Hormigón HA-30/F/20/XD1, fabricado en central
Datos técnicos: Coste energético 2208.000 MJ; Emisión de CO2 253.000 kg; Código LER 17 01 01; Masa del elemento 2300 kg; Volumen 1.533333 m3
