# Hormigón para armar en encepados

- Propiedad del archivo: CYPE Ingenieros S.A.
- Formato: FIEBDC-3/2016
- Programa: Generador de precios de la construcción. CYPE Ingenieros, S.A.
- Fecha: 26/05/2024
- Divisa: EUR
- Costes indirectos: 3 %
- IVA: 21 %

## C Cimentaciones

### CH Hormigones, aceros y encofrados

#### CHH Hormigones

**CHH055** m³ Hormigón para armar en encepados.
Hormigón para armar en encepados, HAF-25/P-1,5-1,5/F/12-48/XC2, con un contenido de fibras con función estructural de 3 kg/m³, fabricado en central, y vertido desde camión.
Incluye: Vertido y compactación del hormigón. Curado del hormigón.
Criterio de medición de proyecto: Volumen teórico, según documentación gráfica de Proyecto.
Criterio de medición de obra: Se medirá el volumen teórico ejecutado según especificaciones de Proyecto, sin incluir los incrementos por excesos de excavación no autorizados.

| Código | Ud | Descripción | Rendimiento | Precio | Importe |
|---|---|---|---|---|---|
| mt10haf011ctKm | m³ | Hormigón HAF-25/P-1,5-1,5/F/12-48/XC2, fabricado en central, con un contenido de fibras de refuerzo con función estructural de 3 kg/m³. (material) | 1.05 | 103.78 | 108.969 |
| mo045 | h | Oficial 1ª estructurista, en trabajos de puesta en obra del hormigón. (mano de obra) | 0.12 | 23.03 | 2.764 |
| mo092 | h | Ayudante estructurista, en trabajos de puesta en obra del hormigón. (mano de obra) | 0.48 | 21.86 | 10.493 |
| % | % | Costes directos complementarios | 2 % | 122.226 | 2.445 |
|  |  | Costes directos |  |  | 124.671 |

Residuos:
- colocación: mt10haf011ctKm; factor de residuo 0.00118329

## Recursos

**mt10haf011ctKm** m³ Hormigón HAF-25/P-1,5-1,5/F/12-48/XC2
Datos técnicos: Coste energético 1840.000 MJ; Emisión de CO2 230.000 kg; Código LER 17 01 01; Masa del elemento 2300 kg; Volumen 1.533333 m3
